# Grainauerstraße 11 Treppenhaus + Fassade
Angebotsaufforderung (GAEB DA XML 3.2, DA83)
Projekt: 26724
Währung: EUR
Erstellt mit: GXML Toolbox V3.3 R20230829, iTWO_64 V24.0.454, 17.03.2026

## 341 Grainauerstr.11 Treppenhäuser/Fassade
Datum: 17.03.2026

*Hinweis: BAUVORHABEN*
BAUVORHABEN:  Grainauerstr. 11, 10777 Berlin

GEWERK: Fassaden- & Treppenhausinstandsetzung

Angaben zum Bauwerk

Baustelleneinrichtung erfolgt für alle beauftragten Objekte
Die Gebäude sind 6-geschossig und besehen aus:

- Kellergeschoß
- Erdgeschoß
- 1. Obergeschoß
- 2. Obergeschoß
- 3. Obergeschoß
- 4. Obergeschoß
- Dachgeschoß
(Satteldach mit Abwalmungen)

*Hinweis: A) ALLGEMEINE VORBEMERKUNGEN FÜR*
A)  ALLGEMEINE VORBEMERKUNGEN FÜR EINHEITSPREISABKOMMEN (EPA)
  Stand 01.04.2016
=================================================================

A1) ALLGEMEINES

In den Positionen dieses Leistungsverzeichnisses sind häufig wiederkehrende Reparaturarbeiten beschrieben.

Dem Einheitspreisabkommen liegen die "Zusätzliche Vertragsbedingungen für die Ausführung von Bauleistungen (Z-VOB/B)" der Immeo=Wohnen, Stand April 2016, zugrunde. Für sich auf dieses EPA beziehende Einzelaufträge (Leistungsabrufe) gelten die Vertragsbedingungen in jedem Einzelfall als vereinbart. Sofern zukünftig als Ersatz für die aktuell gültigen Z-VOB/B Stand April 2016 mit dem Auftragnehmer (AN) neue Z-VOB/B vereinbart werden, gelten für nach
Gültigkeitsbeginn die neuen Z-VOB/B beauftragte Leistungen ausschließlich die neuen Z-VOB/B.

Für nach diesem Einheitspreisabkommen ausgeführte Leistungen gelten, ergänzend zur den jeweiligen Leistungsbeschreibungen der einzelnen Positionen, bei evtl. Widersprüchen in nachfolgend genannter Reihenfolge, folgende Bedingungen:

1. diese ““Allgemeine Vorbemerkungen für Einheitspreisabkommen““ (A)
2. die sich anschließenden ““Allgemeine technische Vorbemerkungen““ (B)
3. die sich anschließenden ““Besondere technische Vorbemerkungen““ (für dieses Gewerk) (C)
4. die ““Zusätzliche Vertragsbedingungen für die Ausführung von Bauleistungen Z-VOB/B““
5. Baustellenordnung der Immeo=Wohnen in der jeweils gültigen Fassung

Mit Unterzeichnung des EPA erklärt der AN, dass von ihm sämtliche gesetzlichen, behördlichen und berufgenossenschaftlichen Auflagen erfüllt werden, die zur Ausführung der im EPA beschriebenen Leistungen erforderlich sind.

Es dürfen nur solche Materialien verwendet werden, über die der AN das uneingeschränkte Eigentumsrecht besitzt und die vollkommen frei von Rechten Dritter sind.

Für die Ausführung der Arbeiten ist Fachpersonal in ausreichender Zahl einzusetzen.
Hierbei ist darauf zu achten, dass für die Ausführung sämtlicher Arbeiten unsere Baustellenordnung in der jeweils gültigen Fassung zu beachten ist, die dem ausführenden Fachpersonal in geeigneter Form zur Kenntnis zu geben ist.

Der Einsatz von Subunternehmern ist bei Kleinreparaturen grundsätzlich nicht erlaubt.

A2) KUNDENDIENST

Die Arbeiten werden in bewohnten Häusern ausgeführt.

Der Auftraggeber (AG) erwartet vom AN tatkräftige Unterstützung bei den Bemühungen, berechtigten Mieterwünschen zu entsprechen. Dazu gehören insbesondere folgende Verpflichtungen:

1)  Alle Handwerker/Mitarbeiter des AN haben die Verbespflichtung, Kunden (Mietern) höflich und
  hilfsbereit zu begegnen. In Gesprächen mit den Mietern ist das Bemühen von Immeo=Wohnen
  um einen verbesserten Kundendienst herauszustellen.

2)  Die Mieter sind rechtzeitig vor Durchführung der Reparaturarbeiten zu verständigen, ggf. durch
  Aushang im Treppenhaus oder auch individuelle Terminvereinbarung mit dem einzelnen Mieter.

3)  Reparaturen sind sofort, spätestens innerhalb von 2 Arbeitstagen nach Beauftragung,
  durchzuführen. Sofern die Frist aus Gründen, die der AN nicht zu vertreten hat, nicht einzuhalten
  ist, ist der AG unverzüglich zu unterrichten.

4)  Möbel und sonstiges Mietereigentum, Bodenflächen und angrenzende Bauteile etc. im Bereich
  der auszuführenden Arbeiten sind durch Folie, evtl. Schaltafeln oder Ähnliches zu schützen.

A3) PREISE

Die, für die Ausführung von Leistungen nach diesem EPA, hier festgeschriebenen Preise gelten für Reparaturarbeiten bis zum Rechnungsbetrag von höchstens 1.500,-- EURO einschl. Mehrwertsteuer je Einzeleinzelfall.

Soweit und sobald Überschreitungen absehbar sind, ist hierüber der Abteilung Einkauf des AG ein schriftliches Angebot einzureichen und eine gesonderte Vereinbarung zu treffen.

In den Einheitspreisen sind sämtliche Kosten, wie Lohn-, Material- und Nebenkosten enthalten, insbesondere auch:

1)  Koordination / Terminabsprache(n) mit dem(den) Mieter(n) / Kundenbetreuer(n) / Bauleiter(n)

2)  sämtliche Fahrt- und Transportkosten,

3)  sämtliche tariflichen Zulagen wie z.B. Schmutz- und Staubzulagen, Zulagen für ekelerregende
  Arbeiten etc.,

4)  die Gestellung, Vorhaltung und spurlose Entfernung aller erforderlichen Gerüste und
  Absperrungen (ggf. auch Warnschilder) bis zu einer Höhe der Arbeitsbühne von 2 m; die
  Mitbenutzung der Gerüste ist allen mit Reparaturarbeiten beschäftigten Firmen kostenlos zu
  gestatten,

5)  Befestigungsmittel aller Art; Hilfsstoffe wie Nägel, Bindedraht und Kleinmaterial sowie alle
  Baustoffe, die zur kompletten Erstellung der Leistung erforderlich sind,

6)  die Abdeckung von Einrichtungsgegenständen zum Schutz vor Beschädigung und
  Verschmutzung

7)  das, ggf. @tägliche, Säubern der Arbeitsstelle

8)  der Ausbau und Abtransport sowie die ordnungsgemäße Entsorgung, einschließlich
  Kippgebühren, sämtlichen Bauschutts und aller alter, schadhafter Teile. Teile, für die sich der
  AG eine generelle oder einzelfallbezogene Prüfung vorbehalten hat, sind bis zu diesem
  Zeitpunkt, längstens jedoch für die Dauer von 10 Wochen, vom AN vorzuhalten und dürfen erst
  danach entsorgt werden.

9)  Alle weiteren Nebenleistungen, die zur Erfüllung der in den Leistungspositionen beschriebenen
  Hauptleistungen, unter Beachtung aller einschlägigen Vorschriften, erforderlich sind, im EPA
  aber nicht gesondert aufgeführt sind.

Erforderliche Leistungen, die in den nachfolgenden Leistungspositionen nicht enthalten sind, sind der Abteilung Einkauf des AG möglichst vor Ausführung zur Genehmigung aufzugeben und bei Rechnungslegung mit einem "Z" zu kennzeichnen. Die Preise für derartige Zusatzleistungen sind auf der Kalkulationsbasis der Einheitspreise zu kalkulieren. Diese Z-Positionen sind so ausreichend und umfassend zu beschreiben, dass sowohl eine sachlich-fachliche als auch eine kalkulatorische Nachprüfung durch den AG gewährleistet ist, hierzu gehört insbesondere die Angabe der verfahrenen Stunden.

Die Einheitspreise des EPA sind Nettopreise. Sie gelten zuzüglich der zum jeweiligen Leistungserbringungszeitpunkt gültigen Mehrwertsteuer.

A4) ABRECHNUNG

Eine evtl. vorhandene Position ““An-/Abfahrtpauschale““ darf grundsätzlich nur einmal pro Auftrag  berechnet werden, auch wenn mehrere Anfahrten (auch an verschiedenen Tagen) erforderlich sind. Sollten mehrere Anfahrten aus Gründen erforderlich sein, die ausschließlich der AG oder der Mieter zu vertreten hat, sind diese besonders zu begründen und als Z Position zu kennzeichnen (ggf. Mieterbelastung).

Bei mehreren zusammenhängenden Reparaturen, die an einem Tag in einem Wohngebiet/Siedlungsbereich ausgeführt werden (z.B. bei der Beseitigung von Sturmschäden, E-Checks in einem Mehrfamilienhaus), darf die An-/Abfahrt, in Abhängigkeit von dem bei der Leistungsposition ““An-/Abfahrt““ festgeschriebenen Grenzwert, nur einmalig bzw. nicht berechnet werden.

Soweit im Rahmen eines Auftrags zwei oder mehr Positionen dieses EPA ausgeführt werden, die gleichartige (identische) Teilleistungen überlappend enthalten, darf lediglich eine dieser Positionen in vollem Umfang abgerechnet werden. Die zweite bzw. weitere Positionen sind dann mit einem anteiligen Preis als Z-Position in Rechnung zu stellen

Maßgebend für die Abrechnung ist das nach Fertigstellung der Arbeiten durch den AN zu nehmende Aufmaß, sowie die Bestätigung des Mieters bzw. bei Leerwohnungen die Bestätigung des zuständigen Kundenbetreuers/Bauleiters, daß die Leistungen durchgeführt wurden.

Das testierte Aufmaß bzw. die Bestätigung ist vom AN mit der Schlußrechnung einzureichen. Ausgenommen hiervon sind Vorgänge, die über unsere Handwerkerkopplung (HWK) abgerechnet werden; in diesen Fällen sind die Aufmaße/Bestätigungen vom Ae äN, im Rahmen der gesetzlichen Vorschriften, vorzuhalten und, auf Verlangen des AG, jederzeit innerhalb von 7 Kalendertagen zur Prüfung einzureichen.

Der AG ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen  mit unserem Denken und Handeln, mit den verwendeten Produkten und Lösungen.
Dabei geben wir innerhalb unserer EPAs dementsprechend umweltverträgliche Produkte als Standard vor und verweisen auf die sachgemäße Handhabung und Entsorgung im Rahmen der von uns beauftragten Arbeiten.

A6) SONSTIGES

Die in diesen Bedingungen festgelegten Pflichten hat der AN jedem Dritten aufzuerlegen, dessen er sich zur Erfüllung dieser Pflichten bedient.
Die Einheitspreisabkommen dürfen weder ganz noch teilweise in irgendeiner Form Dritten entgeltlich oder unentgeltlich zugänglich gemacht werden.

*Hinweis: B) ALLGEMEINE TECHNISCHE VORBEMERKUNGEN*
B)  ALLGEMEINE TECHNISCHE VORBEMERKUNGEN FÜR EINHEITSPREISABKOMMEN
  Stand 01.04.2016
======================================================================

B1) ALLGEMEINES

Für Lieferung und Ausführung gelten neben dem Leistungsverzeichnis:

1.  die neuesten DIN-Vorschriften (ausgenommen DIN 1961), VDE-  und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet, dies unverzüglich beim (AG) schriftlich anzuzeigen und ggf. angebotene Aufträge abzulehnen. Ebenso sind die jeweils gültigen Unfallverhütungsvorschriften zu beachten und unbedingt einzuhalten.

B3) GEBÄUDESCHÄDEN

Falls dem AN bei der Durchführung von Reparaturarbeiten weitere Gebäudeschäden bekannt werden (auch an anderen Gewerken), so hat er den zuständigen Kundenbetreuer oder Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderlichen Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos - auf seine Kosten eine Haftpflichtversicherung in ausreichender Höhe für Personen-, Sach- und Vermögensschäden abzuschließen und dem AG den Abschluß auf Verlangen nachzuweisen. Diese Regelung läßt die Haftung des AN unberührt.

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

*Hinweis: C) GEWERKESPEZIFISCHE VORBEMERKUNGEN*
C) Gewerkespezifische Vorbemerkungen
=================================

Vor Beginn der Sanierungsarbeiten hat der Auftragnehmer alle zu behandelnden Flächen auf etwaige Mängel zu überprüfen. Sind sichtbare Mängel im Untergrund oder bei den Vorleistungen zu erkennen oder Schäden an der fertigen Leistung zu befürchten, ist der Auftragnehmer gemäß VOB B DIN 1961 § 4 Nr. 3, sowie VOB C DIN 18363, 18364, 18366, 18350, Absatz 3.1.1. verpflichtet den Kundenbetreuer bzw. Bauleiter schriftlich darauf hinzuweisen.

Für alle Arbeiten sind handelsübliche, normgerechte Materialien bester Fabrikate zu verwenden. Diese sind in Originalgebinden an der Baustelle anzuliefern und nach den Vorgaben des Herstellers zu verarbeiten. Bei Beschichtungssystemen müssen die Stoffe von dem selben Hersteller stammen.

Es sind, soweit wie möglich nur "umweltschonende" Lacke und Farben zu verwenden. Die Vorgaben der VOC-Decopaint-Richtlinie 2010 sind bei der Lackauswahl zu berücksichtigen.

Für die allgemeinen Sanierungsarbeiten können die Erzeugnisse folgender Hersteller eingesetzt werden:

|  | Caparol | Herbol | Sikkens | Brillux | Sto |
| --- | --- | --- | --- | --- | --- |
| Tiefgrund | CapaSol RapidGrund | Tiefgrund LF | Super Aktivator | Lacryl Tiefgrund ELF 595 | StoPrim Plex |
| Füllstoff | Füllspachtel P | ___________ | ___________ | Füll- und Spachtelmasse 143 | StoLevell In Fill |
| Vlieskleber | CapaColl VK | Malervlies Kleber | ___________ | Vlieskleber ELF 375 | StoColl Tap |
| Glattvlies | Capaver AkkordVlies G130 VB | Herbotex Classic C110 | ___________ | Lightvlies 130 | StoTap Pro 500 oder 550 |
| Haftgrund pigmentiert | CapaGrund Universal | Haftgrund LF | ___________ | Haftgrund 372 | StoPrim Color |
| Isoliergrund | Aqua Sperrgrund | IsoMat WV | ___________ | Isogrund 924 | StoColor Isol W |
| Dispersionsfarbe NAK 3 | CapaTrend | Classic Herboplus Weiss | Alpha Wandfarbe SF | Malerweiß ELF | StoColor In |
| Dispersionsfarbe NAK 1 | Indeko-plus | Objekt Topweiss | Alphacron Matt SF | Glemalux ELF 1000 | StoColor Supermatt |
| Latexfarbe | Latex Gloss 60 | Latex Satin Objekt | Alpha Latex Satin SF | Hochglanzlatex ELF 996 | StoColor Opticryl |
| Floc Basis | Capadecor VarioColl | ___________ | Alphafloc Primer | Creativ Floc-Basis ELF | __________ |
| Floc Chips | Capadecor VarioChips | ___________ | Alphafloc Flakes | Creativ Floc Dekochips | __________ |
| Floc Finish | Capadecor VarioFinish | ___________ | Alphafloc Finish | Creativ Floc-Finish ELF | __________ |
| Dispersionssilikatfarbe | Histolith LithoSil | Mineralfarbe | Alphasol Silikat | ______________ | StoColor Sil In |
| Acryl | DisboSeal 225 | ___________ | ___________ | Acryl-Dichtmasse 395 | StoFormflex Acryl |
| Hydro PU Vorlack | Capalac Aqua Multiprimer | Herbolux Vorlack | ___________ | Hydro-PU-Tec Vorlack 2020 | StoAqua Vorlack PU |
| Hydro PU Seidenmattlack | Capacryl PU-Satin | Herbolux Aqua PU Satin | ___________ | Hydro-PU-Tec Seidenmattlack 2088 | StoAqua Emaille PU Satin |
| Grundierung auf Alkydharzbasis | Capalac Aqua Multiprimer | Herbolux Grund | ___________ | ImpredurGrund 835 | StoVorlack AF |
| Fensterlack hochglanz Außen | PU-Alkyd Aqua | Venti 3Plus Gloss | ___________ | Hochglanzlack 840 | StoVentilack Satin AF |
| Ventilack | Capalac Venti | Venti 3Plus Aqua Satin | ___________ | Ventilack Seidenglanz 120 | StoVentilack Satin AF |
| 2K Aqua Seidenmattlack | Capalac Aqua 2K PU-Lack | ___________ | ___________ | 2K-Aqua Seidenmattlack 2388 | __________ |
| Holzlasur Universal | UniversalLasur Aqua | Offenporig Compact FS | Cetol BL Natural Mat | Lignodur VarioGuard Tix 510 | StoAqua Top Satin |
| Heizkörperlack | Capalac Heizkörperlack | Radiator AF | ___________ | Lacryl Heizkörperlack 265 | StoRadiatorlack AF |
| 2K Spachtelmasse | Capalac LackSpachtel | Universal Spachtel | ___________ | 2K-Uni-Polyesterspachtel 667 | presto Füllspachtel |
| 2K Epoxi Primer | Disbon 481 2K-EP-Universalprimer | 2K Epoxi Primer LH | ___________ | 2K-Aqua Epoxi-Primer 2373 | StoAqua EP Activ |
| Fliesenlack | Capalac Aqua 2K PU-Lack | ___________ | ___________ | Residur 891 | Grundierung mit StoAqua EP Activ |
| 2K Treppenlack | Capalac Aqua 2K PU-Lack | ___________ | ___________ | 2K-Durapur 7741 | ___________ |
| Bodensiegel | Disbon 404 ELF 1K-Acryl-Bodensiegel | Bodenfarbe | ___________ | Floortec PU-Bodensiegel ELF 847 | StoCryl BF 700 |

Für die Untergrundbehandlung und die Anstrichaufbauten sind die Richtlinien der Werkstoffhersteller zu beachten.

Die Farbtöne sind in Absprache mit der Bauleitung festzulegen. Für farbige Dispersions - Anstrichsysteme, einschl. deren Putze, gelten folgende Farbtonstufen:

hell getönt  Hellbezugswert ≥ 65 %

mittel getönt Hellbezugswert ≤ 64,9 % - 25 %

satt getönt  Hellbezugswert ≤ 24,9 %

Die Bauleitung behält sich vor, von allen zur Anwendung kommenden Stoffen Proben zu entnehmen und auf Qualität und Eignung untersuchen zu lassen.

Als Grundlage für die Farbgestaltung dient das vorher vom Auftraggeber erstellte Farbkonzept.

Dem Einheitspreisabkommen liegen die "Zusätzlichen Vertragsbedingungen" (Z-VOB/B) und die VOB Teil B und Teil C mit allen darin genannten Normen in der jeweils neuesten Fassung zugrunde.

Darüber hinaus gelten für die Ausführung die technischen Merkblätter des Bundesausschusses für Farbe und Sachwertschutz.

Vor Anstrich auf Holz ist die Holzfeuchtigkeit festzustellen. Bei einer höheren Feuchtigkeit als 15 % darf nicht gestrichen werden.

Für die in der Leistungsbeschreibung genannten Reinigungs-,Entschichtungs- und Entsorgungsarbeiten verweisen wir auf die gültigen Gesetze, örtlichen Verordnungen, Satzungen und Transportbestimmungen. Das stellen von Schuttcontainern und eventueller Reservierung von Parkplätzen für die Dauer der Maßnahme werden separat auf Erbringung der Nachweise vergütet.

Rauchmelder sind -pfleglich- von der Decke abzunehmen und in Absprache mit der Bauleitung auf der Baustelle zu lagern. Dies ist als Nebenleistung in den EPA Preisen enthalten und wird nicht zusätzlich vergütet.

Sollten im Rahmen der Arbeiten Gefahrstoffe, wie etwa asbesthaltige Materialien  aufgefunden werden oder nur der Verdacht darauf bestehen, ist vor Wiederaufnahme der Arbeiten umgehend die Bauleitung zu verständigen.

Bei Leistungen, die nach Fertigstellung nicht mehr sichtbar bzw. prüfbar sind, ist durch den AN eine Fotodokumentation den Abrechnungsunterlagen unaufgefordert beizulegen. Ansonsten können die Leistungen nicht vergütet werden.

Es sollen Materialien verwendet werden die unter ökonomisch,-ökologischen Gesichtspunkten ausgewählt sind und dem Thema Nachhaltigkeit entsprechen. Farben und Lacke müssen frei von Konservierung,- und Lösungsmitteln sowie Weichmachern sein. Die verwendeten Materialien sind mit dem Abzeichen Blauer Engel und ggf. dem TÜV Süd Siegel verifiziert. Sie müssen u.a. emissionsarm, schadstoffarm und gesundheitlich unbedenklich sein. Tapeten und Raufaser müssen unter Verwendung einem hohen Altpapieranteil (Papiertapeten) bzw. 100% aus Altpapier (Raufaser) bestehen. Nachweise sind auf Anfrage des AG vorzulegen

### Bereich 01 Maler- & Lackierarbeiten Treppenhaus Vorderhaus

#### Abschnitt 01.01 Allgemeine Vorarbeiten

**01.01.0010 Bodenlächen mit Filzpappe schützen**
Filzpappe liefern und Bodenflächen abdecken und vor Verschmutzung schützen.  Eventuelle Abklebearbeiten sowie die Entsorgung nach Abschluss der Arbeiten sind in den Preis einzukalkulieren.
Menge: 65,000 m²

**01.01.0020 Flächen mit Folie schützen**
Abdeckfolie liefern und Bodenflächen, Treppen, Fenster etc. abdecken und vor Verschmutzung schützen. Eventuelle Abklebearbeiten sowie die Entsorgung nach Abschluss der Arbeiten sind in den Preis einzukalkulieren.
Menge: 100,000 m²

#### Abschnitt 01.02 Putzschäden beseitigen

**01.02.0010 Putz Kleinflächen bis 1,00 m²**
Losen, schadhaften Putz bis 1,00 m² Flächengrösse an Decken- und Wandflächen entfernen und mit Haftputzgips oder der vorhandenen Putzart entsprechend an den vorhandenen Putz sauber anarbeiten. Die Entsorgung nach Abschluss der Arbeiten sind in den Preis einzukalkulieren.
Menge: 25,000 m²

**01.02.0020 Risse beiarbeiten**
Risse in Putzflächen V-förmig aufweiten, säubern, fachgerecht mit elastischem Rissfüller verfüllen, spachteln und nach Herstellervorgabe mit einem Elastikgewebe armieren.
Menge: 10,000 lfm

#### Abschnitt 01.03 Wand- und Deckenflächen vorbehandeln

**01.03.0010 Flächen grundieren**
Wand- oder Deckenflächen mit einer für den Untergrund geeigneten und dem weiteren Aufbau erforderlichen Grundbeschichtung nach Herstellervorgabe grundieren.

Brillux  Lacryl Tiefgrund ELF 595 oder siehe Tabelle  C) GEWERKESPEZIFISCHE VORBEMERKUNGEN Abs.4
Menge: 650,000 m²

**01.03.0020 Flächen fleckspachteln**
-nur auf Anweisung der Bauleitung-

Wand- oder Deckenflächen nach Erfordernis mit einer geeigneten Spachtelmasse nach Herstellervorgabe fleckspachteln und glätten einschl. Grundierung.
Bei der Fleckspachtelung sind 25% der abzurechnenden Fläche zu spachteln.

Brillux  Lacryl Tiefgrund ELF 595  oder siehe Tabelle  C) GEWERKESPEZIFISCHE VORBEMERKUNGEN Abs.4

Brillux  Füll- und Spachtelmasse 143oder siehe Tabelle  C) GEWERKESPEZIFISCHE VORBEMERKUNGEN Abs.4
Menge: 30,000 m²

**01.03.0030 Wasserflecken isolieren**
Durchgeschlagene Feuchtigkeitsstellen, an Decken-, oder Wandflächen, mit einem Isolieranstrich deckend und nach Herstellervorgabe behandeln.

Brillux  Isogrund 924  oder  siehe Tabelle  C) GEWERKESPEZIFISCHE VORBEMERKUNGEN Abs.4
Menge: 5,000 m²

#### Abschnitt 01.04 Wand- und Deckenflächen bearbeiten

**01.04.0010 Deckenflächen mit Dispersionsfarbe streichen**
Deckenflächen auf vorbereitetem Untergrund mit waschbeständiger Dispersionsfarbe für Innen deckend beschichten.

Brillux  Malerweiß ELF oder siehe Tabelle  C) GEWERKESPEZIFISCHE VORBEMERKUNGEN Abs.4

Nassabriebbeständigkeit: Klasse 3

Farbton: weiss oder hellgetönt
Menge: 160,000 m²

**01.04.0020 Wandflächen mit Dispersionsfarbe streichen**
Wandflächen auf vorbereitetem Untergrund mit scheuerbeständiger Dispersionsfarbe für Innen deckend beschichten.

Brillux  Glemalux ELF 1000  oder siehe Tabelle  C) GEWERKESPEZIFISCHE VORBEMERKUNGEN Abs.4

Nassabriebbeständigkeit: Klasse 1

Farbton: weiss oder hellgetönt
Menge: 430,000 m²

**01.04.0030 Flächen mit Latexfarbe streichen**
-nur auf Anweisung der Bauleitung-

Decken-, und Wandflächen auf vorbereitetem Untergrund mit scheuerbeständiger Dispersionsfarbe, seidenglänzend oder hochglänzend, deckend beschichten.

Brillux  Hochglanzlatex  ELF 996  oder siehe Tabelle  C) GEWERKESPEZIFISCHE VORBEMERKUNGEN Abs.4

Nassabriebbeständigkeit: Klasse 1

Farbton: weiss oder hellgetönt
Menge: 70,000 m²

**01.04.0040 Zulage: Anstrich Farbton -mittel getönt**
*** Bedarfsposition ohne GB
Mittel getönte Anstriche der Nassabriebbeständigkeit: Klasse 1, 2 und 3

Farbton: nach Vorgabe der Bauleitung
Menge: 1,000 m²

**01.04.0050 Zulage: Anstrich Farbton -satt getönt**
*** Bedarfsposition ohne GB
Satt getönte Anstriche der Nassabriebbeständigkeit: Klasse 1, 2 und 3

Farbton: nach Vorgabe der Bauleitung
Menge: 1,000 m²

**01.04.0060 Zulage: Anstrich Farbton -Vollton-**
*** Bedarfsposition ohne GB
Vollton, Anstriche der Nassabriebbeständigkeit: Klasse 1, 2 und 3

Farbton: nach Vorgabe der Bauleitung
Menge: 1,000 m²

**01.04.0070 Zulage: scharfkantiges Abkleben für 2-farbige Anstriche**
-nur auf Anweisung der Bauleitung-

Zulage Für scharfkantiges Abkleben für 2-farbige Anstricharbeiten um einen sauberen, geraden Übergang von einem Farbton zum anderen zu gewährleisten
Menge: 850,000 lfm

**01.04.0080 Schmuckbänder farbig absetzen**
Schmuckbänder als Übergang von Decke zur Wandfläche oder als Unterbrechung von Sockel- zu Wandfläche bis 10 cm Breite farbig absetzen

Farbton: nach Vorgabe der Bauleitung
Menge: 25,000 lfm

**01.04.0090 Stuckelemente farbig absetzen**
Wandornamente bis 25 cm Durchmesser farbig absetzen

Farbton: nach Vorgabe der Bauleitung
Menge: 2,000 Stk

**01.04.0100 Versiegelung mit Acrylat**
Fugen zwischen Putz-, Beton- und Gipskartonflächen oder ähnlichen Baustoffen mit dauerelastischer Acryl-Fugenmasse versiegeln, einschl. abkleben falls erforderlich.

Brillux  Acryl-Dichtmasse 395  oder siehe Tabelle  C) GEWERKESPEZIFISCHE VORBEMERKUNGEN Abs.4
Menge: 850,000 lfm

#### Abschnitt 01.05 Holzflächen bearbeiten

**01.05.0010 Holz - Türen lackieren -innen-**
Türen, Futter und Bekleidungen etc., innen,
wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Hydro-PU-Tec Vorlack 2020 oder siehe Tabelle  C) GEWERKESPEZIFISCHE VORBEMERKUNGEN Abs.4

Zwischenbeschichtung:
Brillux  Hydro-PU-Tec Seidenmattlack 2088 oder siehe Tabelle  C) GEWERKESPEZIFISCHE VORBEMERKUNGEN Abs.4

Schlussbeschichtung:
Brillux  Hydro-PU-Tec Seidenmattlack 2088 oder siehe Tabelle  C) GEWERKESPEZIFISCHE VORBEMERKUNGEN Abs.4

Farbton: nach Angabe der Bauleitung
Menge: 8,000 m²

**01.05.0020 Holz - Türen Kassetentüren -innen-**
Türen, Futter und Bekleidungen stark profiliert etc., innen,
wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Hydro-PU-Tec Vorlack 2020 oder siehe Tabelle  C) GEWERKESPEZIFISCHE VORBEMERKUNGEN Abs.4

Zwischenbeschichtung:
Brillux  Hydro-PU-Tec Seidenmattlack 2088 oder siehe Tabelle  C) GEWERKESPEZIFISCHE VORBEMERKUNGEN Abs.4

Schlussbeschichtung:
Brillux  Hydro-PU-Tec Seidenmattlack 2088 oder siehe Tabelle  C) GEWERKESPEZIFISCHE VORBEMERKUNGEN Abs.4

Farbton: nach Angabe der Bauleitung
Menge: 70,000 m²

**01.05.0030 Holz - Flächen sonstiger Art lackieren**
*** Bedarfsposition ohne GB
Sonstige Holzflächen innen wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Hydro-PU-Tec Vorlack 2020 oder siehe Tabelle  C) GEWERKESPEZIFISCHE VORBEMERKUNGEN Abs.4

Zwischenbeschichtung:
Brillux  Hydro-PU-Tec Seidenmattlack 2088 oder siehe Tabelle  C) GEWERKESPEZIFISCHE VORBEMERKUNGEN Abs.4

Schlussbeschichtung:
Brillux  Hydro-PU-Tec Seidenmattlack 2088 oder siehe Tabelle  C) GEWERKESPEZIFISCHE VORBEMERKUNGEN Abs.4

Farbton: nach Angabe der Bauleitung
Menge: 1,000 lfm

**01.05.0040 Zulage: Anstrich Farbton -mittel getönt-**
*** Bedarfsposition ohne GB
Mittel getönte Anstriche

Farbton: nach Vorgabe der Bauleitung
Menge: 1,000 m²

**01.05.0050 Zulage: Anstrich Farbton -satt getönt-**
*** Bedarfsposition ohne GB
Satt getönte Anstriche

Farbton: nach Vorgabe der Bauleitung
Menge: 1,000 m²

**01.05.0060 Zulage: Anstrich Farbton -Vollton-**
*** Bedarfsposition ohne GB
Vollton, Anstriche

Farbton: nach Vorgabe der Bauleitung
Menge: 1,000 m²

**01.05.0070 Holz - Treppengeländer lasieren**
Treppengeländer wie folgt behandeln:

Den vorhandenen Altanstrich auf Haft- und Tragfähigkeit prüfen. Ein nicht haft- und tragfähiger Untergrund ist vollständig, wenn erforderlich auch ganzflächig, nach Art des Bieters zu entfernen. Flächen sind zu reinigen, anzulaugen und aufzurauhen. Freigelegte Flächen sind zu grundieren. Sämtliche Arbeiten wie das Entfernen von Altanstrichen, das Schleifen von Holzflächen und notwendige zusätzliche Grundier-, Zwischen- und Schlussanstriche sind in den Preis einzukalkulieren.
einschl. aller Nebenarbeiten

Grundbeschichtung:
Brillux  Lignodur VarioGuard Tix 510 oder siehe Tabelle  C) GEWERKESPEZIFISCHE VORBEMERKUNGEN Abs.4

Zwischenbeschichtung:
Brillux  Lignodur VarioGuard Tix 510 oder siehe Tabelle  C) GEWERKESPEZIFISCHE VORBEMERKUNGEN Abs.4

Schlussbeschichtung:
Brillux  Lignodur VarioGuard Tix 510 oder siehe Tabelle  C) GEWERKESPEZIFISCHE VORBEMERKUNGEN Abs.4

Farbton: nach Angabe der Bauleitung

Das Aufmass erfolgt einseitig
Menge: 30,000 m²

**01.05.0080 Holz - Treppenwangen lasieren**
-nur auf Anweisung der Bauleitung-

Holz - Treppenwangen (profiliert)  lasieren

Den vorhandenen Altanstrich auf Haft- und Tragfähigkeit prüfen. Ein nicht haft- und tragfähiger Untergrund ist vollständig, wenn erforderlich auch ganzflächig, nach Art des Bieters zu entfernen. Flächen sind zu reinigen, anzulaugen und aufzurauhen. Freigelegte Flächen sind zu grundieren. Sämtliche Arbeiten wie das Entfernen von Altanstrichen, das Schleifen von Holzflächen und notwendige zusätzliche Grundier-, Zwischen- und Schlussanstriche sind in den Preis einzukalkulieren.
einschl. aller Nebenarbeiten

Grundbeschichtung:
Brillux  Lignodur VarioGuard Tix 510 oder siehe Tabelle  C) GEWERKESPEZIFISCHE VORBEMERKUNGEN Abs.4

Zwischenbeschichtung:
Brillux  Lignodur VarioGuard Tix 510 oder siehe Tabelle  C) GEWERKESPEZIFISCHE VORBEMERKUNGEN Abs.4

Schlussbeschichtung:
Brillux  Lignodur VarioGuard Tix 510 oder siehe Tabelle  C) GEWERKESPEZIFISCHE VORBEMERKUNGEN Abs.4

Farbton: nach Angabe der Bauleitung
Menge: 40,000 lfm

**01.05.0090 Holz - Handläufe lasieren**
-nur auf Anweisung der Bauleitung-

Holz - Handläufe (profiliert)  lasieren

Den vorhandenen Altanstrich auf Haft- und Tragfähigkeit prüfen. Ein nicht haft- und tragfähiger Untergrund ist vollständig, wenn erforderlich auch ganzflächig, nach Art des Bieters zu entfernen. Flächen sind zu reinigen, anzulaugen und aufzurauhen. Freigelegte Flächen sind zu grundieren. Sämtliche Arbeiten wie das Entfernen von Altanstrichen, das Schleifen von Holzflächen und notwendige zusätzliche Grundier-, Zwischen- und Schlussanstriche sind in den Preis einzukalkulieren.
einschl. aller Nebenarbeiten

Grundbeschichtung:
Brillux  Lignodur VarioGuard Tix 510 oder siehe Tabelle  C) GEWERKESPEZIFISCHE VORBEMERKUNGEN Abs.4

Zwischenbeschichtung:
Brillux  Lignodur VarioGuard Tix 510 oder siehe Tabelle  C) GEWERKESPEZIFISCHE VORBEMERKUNGEN Abs.4

Schlussbeschichtung:
Brillux  Lignodur VarioGuard Tix 510 oder siehe Tabelle  C) GEWERKESPEZIFISCHE VORBEMERKUNGEN Abs.4

Farbton: nach Angabe der Bauleitung
Menge: 42,000 lfm

**01.05.0100 Holz - Handläufe mit Klarlack lackieren**
Holz - Handläufe mit Klarlack lackieren

fertig lasierte Handläufe abschließend mit einem geeigneten PUR- Acryl Klarlack schlussbeschichten

Brillux  2K-Aqua Durakett 2394 oder gleichwertig
Menge: 42,000 lfm

### Bereich 02 Boden Treppenhaus Vorderhaus

#### Abschnitt 02.01 Bodenbelagsarbeiten

**02.01.0010 alte Bodenbeläge entfernen**
Lose verlegte oder fest verklebte Bodenbeläge, Bahnenware oder Platten jeglicher Art, mit und ohne Schaumstoffrücken, von Auftrittsflächen der Holztreppenstufen, auch gewendelt und Podesten aufnehmen und entsorgen. Verschmutzungen sowie Klebereste sind vom Unterboden restlos bis zur tragfähigen Schicht zu entfernen. Die Entsorgung nach Abschluss der Arbeiten sind in den Preis einzukalkulieren.
Menge: 75,000 m²

**02.01.0020 Holztreppenstufen und Podeste spachteln**
Holztreppenstufen und Podeste spachteln

Holztreppenstufen und Podeste mit faserverstärkter Standfester Anhydritspachtelmasse fachgerecht und nach Herstellervorgabe verspachteln und glätten
Menge: 60,000 m²

**02.01.0030 Treppenkantenprofil Alu b:0,85**
Treppenkantenprofil Aluminium erneuern.

Altes Treppenkantenprofil entfernen und neues Treppenkantenprofil 30 x 30 mm liefern und montieren. Einschl. der erforderlichen Vor- und Nebenleistungen. Die Stufenkante ist ggf. vorher mit einem Reparaturwinkel zu begradigen.

Farbton: nach Vorgabe der Bauleitung
Menge: 100,000 lfm

**02.01.0040 Linoleum-Belag auf Holztreppenstufen und Podesten**
Linoleum-Bodenbelag als Bahnenware auf Holztreppenstufen und Podesten verlegen.

Geamtdicke 2,50 mm liefern und fachgerecht auf nach DIN 18365 vorbereitetem Untergrund und nach Herstellervorgabe im Klebeverfahren verlegen. Inkl. dauerelastischer Fugen als Randanschluss oder als Dehnungsfuge herstellen.

Joka  Jokalino

Linoleum Belag nach Wahl des Bieters

Farbton: nach Farbkonzept oder  nach Vorgabe der Bauleitung
Menge: 60,000 m²

**02.01.0050 Fugen fräsen und verschweißen**
Fugen fräsen und verschweißen

Verschweißen und Fräsen der Fugen von Linoleumbahnen, ohne Träger, mit belagkonformer
Schweißschnur, Durchmesser: 4 mm
Farbton nach Vorgabe der Bauleitung an Bodenbelag angepasst.
Menge: 27,000 m²

**02.01.0060 Anschlussfugen zu Setzstufen mit Silicon versiegeln**
Menge: 100,000 lfm

**02.01.0070 Erstpflege Linoleumbelag auf Holztreppenstufen und Podesten**
Erstpflege Linoleumbelag auf Holztreppenstufen und Podesten

Linoleum-Fußbodenbelag mit einer reinigungsfähigen
Erstversieglung fachgerecht und nach Herstellervorgabe imprägnieren.
Menge: 60,000 m²

**02.01.0080 Viertelstableisten an Podesten anbringen**
Viertelstableisten an Podesten anbringen

Viertelstableisten(14*14mm) auf den Podesten liefern und fachgerecht mobtieren
Menge: 40,000 lfm

#### Abschnitt 02.02 Boden Lackierarbeiten

**02.02.0010 Holz - Fussleisten u. Viertelstäbe lackieren**
Fussleisten und, falls vorhanden, Viertelstäbe lackieren.

Den vorhandenen Altanstrich auf Haft- und Tragfähigkeit prüfen. Ein nicht tragfähiger Untergrund ist vollständig, wenn erforderlich auch ganzflächig, nach Art des Bieters zu entfernen. Flächen sind zu reinigen, anzulaugen und aufzurauhen. Vorhandene Übergänge zur Altbeschichtung sind beizuschleifen und zu spachteln. Freigelegte Flächen sind zu grundieren. Fugen, Löcher und
Risse sind mit Holzspachtel auszuspachteln.
Sämtliche Arbeiten wie das Entfernen von Altanstrichen, das Schleifen und Spachteln von Holzflächen und notwendige zusätzliche Grundier-, Zwischen- und Schlussbeschichtungen sind in den Preis einzukalkulieren.
einschl. aller Nebenarbeiten

Grundbeschichtung:
Brillux  Hydro-PU-Tec Vorlack 2020 oder siehe Tabelle  C) GEWERKESPEZIFISCHE VORBEMERKUNGEN Abs.4

Zwischenbeschichtung:
Brillux  Hydro-PU-Tec Seidenmattlack 2088 oder siehe Tabelle  C) GEWERKESPEZIFISCHE VORBEMERKUNGEN Abs.4

Schlussbeschichtung:
Brillux  Hydro-PU-Tec Seidenmattlack 2088 oder siehe Tabelle  C) GEWERKESPEZIFISCHE VORBEMERKUNGEN Abs.4

Farbton: nach Angabe der Bauleitung
Menge: 40,000 lfm

**02.02.0020 Holz - Trittstufen lasieren**
Holz - Trittstufen lasieren

Den vorhandenen Altanstrich auf Haft- und Tragfähigkeit prüfen. Ein nicht haft- und tragfähiger Untergrund ist vollständig, wenn erforderlich auch ganzflächig, nach Art des Bieters zu entfernen. Flächen sind zu reinigen, anzulaugen und aufzurauhen. Freigelegte Flächen sind zu grundieren. Sämtliche Arbeiten wie das Entfernen von Altanstrichen, das Schleifen von Holzflächen und notwendige zusätzliche Grundier-, Zwischen- und Schlussanstriche sind in den Preis einzukalkulieren.
einschl. aller Nebenarbeiten

Grundbeschichtung:
Brillux  Lignodur VarioGuard Tix 510 oder siehe Tabelle  C) GEWERKESPEZIFISCHE VORBEMERKUNGEN Abs.4

Zwischenbeschichtung:
Brillux  Lignodur VarioGuard Tix 510 oder siehe Tabelle  C) GEWERKESPEZIFISCHE VORBEMERKUNGEN Abs.4

Schlussbeschichtung:
Brillux  Lignodur VarioGuard Tix 510 oder siehe Tabelle  C) GEWERKESPEZIFISCHE VORBEMERKUNGEN Abs.4

Farbton: nach Angabe der Bauleitung
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Menge: 18,000 m²

**02.02.0030 Holz - Trittstufen mit Klarlack lackieren**
Holz - Trittstufen mit Klarlack lackieren

fertig lasierte Trittstufen abschließend mit einem geeigneten PUR- Acryl Klarlack schlussbeschichten

Brillux  2K-Aqua Durakett 2394 oder gleichwertig
Menge: 18,000 m²

**02.02.0040 Holz - Setzstufen lasieren**
Holz - Setzstufen (profiliert) lasieren

Den vorhandenen Altanstrich auf Haft- und Tragfähigkeit prüfen. Ein nicht haft- und tragfähiger Untergrund ist vollständig, wenn erforderlich auch ganzflächig, nach Art des Bieters zu entfernen. Flächen sind zu reinigen, anzulaugen und aufzurauhen. Freigelegte Flächen sind zu grundieren. Sämtliche Arbeiten wie das Entfernen von Altanstrichen, das Schleifen von Holzflächen und notwendige zusätzliche Grundier-, Zwischen- und Schlussanstriche sind in den Preis einzukalkulieren.
einschl. aller Nebenarbeiten

Grundbeschichtung:
Brillux  Lignodur VarioGuard Tix 510 oder siehe Tabelle  C) GEWERKESPEZIFISCHE VORBEMERKUNGEN Abs.4

Zwischenbeschichtung:
Brillux  Lignodur VarioGuard Tix 510 oder siehe Tabelle  C) GEWERKESPEZIFISCHE VORBEMERKUNGEN Abs.4

Schlussbeschichtung:
Brillux  Lignodur VarioGuard Tix 510 oder siehe Tabelle  C) GEWERKESPEZIFISCHE VORBEMERKUNGEN Abs.4

Farbton: nach Angabe der Bauleitung
Menge: 10,000 m²

**02.02.0050 Holz - Setzstufen mit Klarlack lackieren**
Holz - Setzstufen mit Klarlack lackieren

fertig lasierte Setzstufen abschließend mit einem geeigneten PUR- Acryl Klarlack schlussbeschichten

Brillux  2K-Aqua Durakett 2394 oder gleichwertig
Menge: 10,000 m²

### Bereich 03 Stundenlohnarbeiten Treppenhaus Vorderhaus

#### Abschnitt 03.01 Facharbeiter

**03.01.0010 Maler - Geselle**
*** Bedarfsposition ohne GB
-nur nach Absprache mit der Bauleitung-

Stundenlohnarbeiten werden nur nach Erteilung gesonderter Beauftragung ausgeführt und vergütet. Die Kosten der Regiearbeit sind vorab der Bauleitung schriftlich anzugeben.
Die Abrechnung erfolgt nach Verrechnungssätzen gegen Nachweis der tatsächlich geleisteten Stunden
Menge: 10,000 Std

### Bereich 04 Maler- & Lackierarbeiten Treppenhaus Hinterhaus

#### Abschnitt 04.01 Allgemeine Vorarbeiten

**04.01.0010 Bodenlächen mit Filzpappe schützen**
Filzpappe liefern und Bodenflächen abdecken und vor Verschmutzung schützen.  Eventuelle Abklebearbeiten sowie die Entsorgung nach Abschluss der Arbeiten sind in den Preis einzukalkulieren.
Menge: 22,000 m²

**04.01.0020 Flächen mit Folie schützen**
Abdeckfolie liefern und Bodenflächen, Treppen, Fenster etc. abdecken und vor Verschmutzung schützen. Eventuelle Abklebearbeiten sowie die Entsorgung nach Abschluss der Arbeiten sind in den Preis einzukalkulieren.
Menge: 15,000 m²

#### Abschnitt 04.02 Putzschäden beseitigen

**04.02.0010 Putz Kleinflächen bis 1,00 m²**
Losen, schadhaften Putz bis 1,00 m² Flächengrösse an Decken- und Wandflächen entfernen und mit Haftputzgips oder der vorhandenen Putzart entsprechend an den vorhandenen Putz sauber anarbeiten. Die Entsorgung nach Abschluss der Arbeiten sind in den Preis einzukalkulieren.
Menge: 5,000 m²

**04.02.0020 Risse beiarbeiten**
Risse in Putzflächen V-förmig aufweiten, säubern, fachgerecht mit elastischem Rissfüller verfüllen, spachteln und nach Herstellervorgabe mit einem Elastikgewebe armieren.
Menge: 20,000 lfm

#### Abschnitt 04.03 Wand- und Deckenflächen vorbehandeln

**04.03.0010 Flächen grundieren**
Wand- oder Deckenflächen mit einer für den Untergrund geeigneten und dem weiteren Aufbau erforderlichen Grundbeschichtung nach Herstellervorgabe grundieren.

Brillux  Lacryl Tiefgrund ELF 595 oder siehe Tabelle  C) GEWERKESPEZIFISCHE VORBEMERKUNGEN Abs.4
Menge: 645,000 m²

**04.03.0020 Flächen fleckspachteln**
-nur auf Anweisung der Bauleitung-

Wand- oder Deckenflächen nach Erfordernis mit einer geeigneten Spachtelmasse nach Herstellervorgabe fleckspachteln und glätten einschl. Grundierung.
Bei der Fleckspachtelung sind 25% der abzurechnenden Fläche zu spachteln.

Brillux  Lacryl Tiefgrund ELF 595  oder siehe Tabelle  C) GEWERKESPEZIFISCHE VORBEMERKUNGEN Abs.4

Brillux  Füll- und Spachtelmasse 143oder siehe Tabelle  C) GEWERKESPEZIFISCHE VORBEMERKUNGEN Abs.4
Menge: 100,000 m²

**04.03.0030 Wasserflecken isolieren**
Durchgeschlagene Feuchtigkeitsstellen, an Decken-, oder Wandflächen, mit einem Isolieranstrich deckend und nach Herstellervorgabe behandeln.

Brillux  Isogrund 924  oder  siehe Tabelle  C) GEWERKESPEZIFISCHE VORBEMERKUNGEN Abs.4
Menge: 5,000 m²

#### Abschnitt 04.04 Wand- und Deckenflächen bearbeiten

**04.04.0010 Deckenflächen mit Dispersionsfarbe streichen**
Deckenflächen auf vorbereitetem Untergrund mit waschbeständiger Dispersionsfarbe für Innen deckend beschichten.

Brillux  Malerweiß ELF oder siehe Tabelle  C) GEWERKESPEZIFISCHE VORBEMERKUNGEN Abs.4

Nassabriebbeständigkeit: Klasse 3

Farbton: weiss oder hellgetönt
Menge: 130,000 m²

**04.04.0020 Wandflächen mit Dispersionsfarbe streichen**
Wandflächen auf vorbereitetem Untergrund mit scheuerbeständiger Dispersionsfarbe für Innen deckend beschichten.

Brillux  Glemalux ELF 1000  oder siehe Tabelle  C) GEWERKESPEZIFISCHE VORBEMERKUNGEN Abs.4

Nassabriebbeständigkeit: Klasse 1

Farbton: weiss oder hellgetönt
Menge: 445,000 m²

**04.04.0030 Flächen mit Latexfarbe streichen**
-nur auf Anweisung der Bauleitung-

Decken-, und Wandflächen auf vorbereitetem Untergrund mit scheuerbeständiger Dispersionsfarbe, seidenglänzend oder hochglänzend, deckend beschichten.

Brillux  Hochglanzlatex  ELF 996  oder siehe Tabelle  C) GEWERKESPEZIFISCHE VORBEMERKUNGEN Abs.4

Nassabriebbeständigkeit: Klasse 1

Farbton: weiss oder hellgetönt
Menge: 70,000 m²

**04.04.0040 Zulage: Anstrich Farbton -mittel getönt**
*** Bedarfsposition ohne GB
Mittel getönte Anstriche der Nassabriebbeständigkeit: Klasse 1, 2 und 3

Farbton: nach Vorgabe der Bauleitung
Menge: 1,000 m²

**04.04.0050 Zulage: Anstrich Farbton -satt getönt**
*** Bedarfsposition ohne GB
Satt getönte Anstriche der Nassabriebbeständigkeit: Klasse 1, 2 und 3

Farbton: nach Vorgabe der Bauleitung
Menge: 1,000 m²

**04.04.0060 Zulage: Anstrich Farbton -Vollton-**
*** Bedarfsposition ohne GB
Vollton, Anstriche der Nassabriebbeständigkeit: Klasse 1, 2 und 3

Farbton: nach Vorgabe der Bauleitung
Menge: 1,000 m²

**04.04.0070 Zulage: scharfkantiges Abkleben für 2-farbige Anstriche**
-nur auf Anweisung der Bauleitung-

Zulage Für scharfkantiges Abkleben für 2-farbige Anstricharbeiten um einen sauberen, geraden Übergang von einem Farbton zum anderen zu gewährleisten
Menge: 400,000 lfm

**04.04.0080 Wandornamente farbig absetzen**
Wandornamente bis 15 cm Breite farbig absetzen

Farbton: nach Vorgabe der Bauleitung
Menge: 10,000 lfm

**04.04.0090 Schmuckbänder farbig absetzen**
Schmuckbänder als Übergang von Decke zur Wandfläche oder als Unterbrechung von Sockel- zu Wandfläche bis 10 cm Breite farbig absetzen

Farbton: nach Vorgabe der Bauleitung
Menge: 17,000 lfm

**04.04.0100 Versiegelung mit Acrylat**
Fugen zwischen Putz-, Beton- und Gipskartonflächen oder ähnlichen Baustoffen mit dauerelastischer Acryl-Fugenmasse versiegeln, einschl. abkleben falls erforderlich.

Brillux  Acryl-Dichtmasse 395  oder siehe Tabelle  C) GEWERKESPEZIFISCHE VORBEMERKUNGEN Abs.4
Menge: 550,000 lfm

#### Abschnitt 04.05 Holzflächen bearbeiten

**04.05.0010 Holz - Türen lackieren -innen-**
Türen, Futter und Bekleidungen etc., innen,
wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Hydro-PU-Tec Vorlack 2020 oder siehe Tabelle  C) GEWERKESPEZIFISCHE VORBEMERKUNGEN Abs.4

Zwischenbeschichtung:
Brillux  Hydro-PU-Tec Seidenmattlack 2088 oder siehe Tabelle  C) GEWERKESPEZIFISCHE VORBEMERKUNGEN Abs.4

Schlussbeschichtung:
Brillux  Hydro-PU-Tec Seidenmattlack 2088 oder siehe Tabelle  C) GEWERKESPEZIFISCHE VORBEMERKUNGEN Abs.4

Farbton: nach Angabe der Bauleitung
Menge: 4,500 m²

**04.05.0020 Holz - Türen Kassetentüren -innen-**
Türen, Futter und Bekleidungen stark profiliert etc., innen,
wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Hydro-PU-Tec Vorlack 2020 oder siehe Tabelle  C) GEWERKESPEZIFISCHE VORBEMERKUNGEN Abs.4

Zwischenbeschichtung:
Brillux  Hydro-PU-Tec Seidenmattlack 2088 oder siehe Tabelle  C) GEWERKESPEZIFISCHE VORBEMERKUNGEN Abs.4

Schlussbeschichtung:
Brillux  Hydro-PU-Tec Seidenmattlack 2088 oder siehe Tabelle  C) GEWERKESPEZIFISCHE VORBEMERKUNGEN Abs.4

Farbton: nach Angabe der Bauleitung
Menge: 55,000 m²

**04.05.0030 Holz - Fenster lackieren -innen-**
Fenster- und Balkontürflächen (bis zu drei Flügeln je Fenster- oder Balkontürelement einsch. der Oberlichter), innen,
wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Impredur Vorlack Tix 120 oder siehe Tabelle  C) GEWERKESPEZIFISCHE VORBEMERKUNGEN Abs.4

Zwischenbeschichtung:
Brillux  Ventilack Seidenglanz 172 oder siehe Tabelle  C) GEWERKESPEZIFISCHE VORBEMERKUNGEN Abs.4

Schlussbeschichtung:
Brillux  Ventilack Seidenglanz 172 oder siehe Tabelle  C) GEWERKESPEZIFISCHE VORBEMERKUNGEN Abs.4

Farbton: nach Angabe der Bauleitung
Menge: 10,000 m²

**04.05.0040 Zulage: Fensteranstrich Mehraufwand bei Sprosseneinteilung**
Für Fenster mit zusätzlicher Sprosseneinteilungen
Menge: 10,000 m²

**04.05.0050 Holz - Treppengeländer-Pfosten lackieren (H=0,75)**
Treppengeländer-Pfosten wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Zwischenbeschichtung:
Brillux  2K-Aqua Seidenmattlack 2388 oder siehe Tabelle  C) GEWERKESPEZIFISCHE VORBEMERKUNGEN Abs.4

Schlussbeschichtung:
Brillux  2K-Aqua Seidenmattlack 2388oder siehe Tabelle  C) GEWERKESPEZIFISCHE VORBEMERKUNGEN Abs.4

Farbton: nach Angabe der Bauleitung

Das Aufmass erfolgt einseitig
Menge: 195,000 Stk

**04.05.0060 Holz - Treppenwangen lackieren (H=0,35)**
-nur auf Anweisung der Bauleitung-

Holz - Treppenwangen (profiliert)  lackieren

Den vorhandenen Altanstrich auf Haft- und Tragfähigkeit prüfen. Ein nicht tragfähiger Untergrund ist vollständig, wenn erforderlich auch ganzflächig, nach Art des Bieters zu entfernen. Flächen sind zu reinigen, anzulaugen und aufzurauhen. Vorhandene Übergänge zur Altbeschichtung sind beizuschleifen und zu spachteln. Freigelegte Flächen sind zu grundieren. Fugen, Löcher und Risse sind mit Holzspachtel auszuspachteln
Sämtliche Arbeiten wie das Entfernen von Altanstrichen, das Schleifen und Spachteln von Holzflächen und notwendige zusätzliche Grundier-, Zwischen- und Schlussbeschichtungen sind in den Preis einzukalkulieren.
einschl. aller Nebenarbeiten

Grundbeschichtung:
Brillux  Hydro-PU-Tec Vorlack 2020 oder siehe Tabelle  C) GEWERKESPEZIFISCHE VORBEMERKUNGEN Abs.4

Zwischenbeschichtung:
Brillux  Hydro-PU-Tec Seidenmattlack 2088 oder siehe Tabelle  C) GEWERKESPEZIFISCHE VORBEMERKUNGEN Abs.4

Schlussbeschichtung:
Brillux  Hydro-PU-Tec Seidenmattlack 2088 oder siehe Tabelle  C) GEWERKESPEZIFISCHE VORBEMERKUNGEN Abs.4

Farbton: nach Angabe der Bauleitung
Menge: 37,000 lfm

**04.05.0070 Holz - Handläufe lackieren**
-nur auf Anweisung der Bauleitung-

Holz - Handläufe (profiliert)  lackieren

Den vorhandenen Altanstrich auf Haft- und Tragfähigkeit prüfen. Ein nicht tragfähiger Untergrund ist vollständig, wenn erforderlich auch ganzflächig, nach Art des Bieters zu entfernen. Flächen sind zu reinigen, anzulaugen und aufzurauhen. Vorhandene Übergänge zur Altbeschichtung sind beizuschleifen und zu spachteln. Freigelegte Flächen sind zu grundieren. Fugen, Löcher und Risse sind mit Holzspachtel auszuspachteln
Sämtliche Arbeiten wie das Entfernen von Altanstrichen, das Schleifen und Spachteln von Holzflächen und notwendige zusätzliche Grundier-, Zwischen- und Schlussbeschichtungen sind in den Preis einzukalkulieren.
einschl. aller Nebenarbeiten

Grundbeschichtung:
Brillux  Hydro-PU-Tec Vorlack 2020 oder siehe Tabelle  C) GEWERKESPEZIFISCHE VORBEMERKUNGEN Abs.4

Zwischenbeschichtung:
Brillux  Hydro-PU-Tec Seidenmattlack 2088 oder siehe Tabelle  C) GEWERKESPEZIFISCHE VORBEMERKUNGEN Abs.4

Schlussbeschichtung:
Brillux  Hydro-PU-Tec Seidenmattlack 2088 oder siehe Tabelle  C) GEWERKESPEZIFISCHE VORBEMERKUNGEN Abs.4

Farbton: nach Angabe der Bauleitung
Menge: 37,000 lfm

**04.05.0080 Holz - Paneelleisten lackieren**
-nur auf Anweisung der Bauleitung-

Holz - Paneelleisten (profiliert)  lackieren

Den vorhandenen Altanstrich auf Haft- und Tragfähigkeit prüfen. Ein nicht tragfähiger Untergrund ist vollständig, wenn erforderlich auch ganzflächig, nach Art des Bieters zu entfernen. Flächen sind zu reinigen, anzulaugen und aufzurauhen. Vorhandene Übergänge zur Altbeschichtung sind beizuschleifen und zu spachteln. Freigelegte Flächen sind zu grundieren. Fugen, Löcher und Risse sind mit Holzspachtel auszuspachteln
Sämtliche Arbeiten wie das Entfernen von Altanstrichen, das Schleifen und Spachteln von Holzflächen und notwendige zusätzliche Grundier-, Zwischen- und Schlussbeschichtungen sind in den Preis einzukalkulieren.
einschl. aller Nebenarbeiten

Grundbeschichtung:
Brillux  Hydro-PU-Tec Vorlack 2020 oder siehe Tabelle  C) GEWERKESPEZIFISCHE VORBEMERKUNGEN Abs.4

Zwischenbeschichtung:
Brillux  Hydro-PU-Tec Seidenmattlack 2088 oder siehe Tabelle  C) GEWERKESPEZIFISCHE VORBEMERKUNGEN Abs.4

Schlussbeschichtung:
Brillux  Hydro-PU-Tec Seidenmattlack 2088 oder siehe Tabelle  C) GEWERKESPEZIFISCHE VORBEMERKUNGEN Abs.4

Farbton: nach Angabe der Bauleitung
Menge: 85,000 lfm

**04.05.0090 Zulage: Anstrich Farbton -mittel getönt-**
*** Bedarfsposition ohne GB
Mittel getönte Anstriche

Farbton: nach Vorgabe der Bauleitung
Menge: 1,000 m²

**04.05.0100 Zulage: Anstrich Farbton -satt getönt-**
*** Bedarfsposition ohne GB
Satt getönte Anstriche

Farbton: nach Vorgabe der Bauleitung
Menge: 1,000 m²

**04.05.0110 Zulage: Anstrich Farbton -Vollton-**
*** Bedarfsposition ohne GB
Vollton, Anstriche

Farbton: nach Vorgabe der Bauleitung
Menge: 1,000 m²

#### Abschnitt 04.06 Metallflächen bearbeiten

**04.06.0010 Heizungsrohre lackieren**
Heizungsrohre bis 50mm Durchmesser wie folgt behandeln:

Den vorhandenen Altanstrich auf Haft- und Tragfähigkeit prüfen. Ein nicht haft- und tragfähiger Untergrund ist vollständig, wenn erforderlich auch ganzflächig, nach Art des Bieters zu entfernen. Flächen sind zu reinigen, gründlich zu entrosten und aufzurauhen.Vorhandene Übergänge zur Altbeschichtung sind beizuschleifen und zu spachteln. Freigelegte Flächen sind mit Korrosionsschutz zu grundieren. Die Vorbehandelten Flächen sind anschließend mit einer Grund-, Zwischen-, und Schlussbeschichtung zu versehen.
Sämtliche Arbeiten wie das Entfernen von Altanstrichen, das Schleifen und Spachteln von Metallflächen und notwendige zusätzliche Grundier-, Zwischen- und Schlussanstriche sind in den Preis einzukalkulieren.
einschl. aller Nebenarbeiten

Grund-, und Schlussbeschichtung:
Brillux  Lacryl Heizkörperlack 265 oder siehe Tabelle  C) GEWERKESPEZIFISCHE VORBEMERKUNGEN Abs.4

Farbton: weiss
Menge: 17,000 lfm

### Bereich 05 Boden Treppenhaus Hinterhaus

#### Abschnitt 05.01 Bodenbelagsarbeiten

**05.01.0010 alte Bodenbeläge entfernen**
Lose verlegte oder fest verklebte Bodenbeläge, Bahnenware oder Platten jeglicher Art, mit und ohne Schaumstoffrücken, von Auftrittsflächen der Holztreppenstufen, auch gewendelt und Podesten aufnehmen und entsorgen. Verschmutzungen sowie Klebereste sind vom Unterboden restlos bis zur tragfähigen Schicht zu entfernen. Die Entsorgung nach Abschluss der Arbeiten sind in den Preis einzukalkulieren.
Menge: 52,000 m²

**05.01.0020 Holztreppenstufen und Podeste spachteln**
Holztreppenstufen und Podeste spachteln

Holztreppenstufen und Podeste mit faserverstärkter Standfester Anhydritspachtelmasse fachgerecht und nach Herstellervorgabe verspachteln und glätten
Menge: 52,000 m²

**05.01.0030 Treppenkantenprofil Alu b:0,85**
Treppenkantenprofil Aluminium erneuern.

Altes Treppenkantenprofil entfernen und neues Treppenkantenprofil 30 x 30 mm liefern und montieren. Einschl. der erforderlichen Vor- und Nebenleistungen. Die Stufenkante ist ggf. vorher mit einem Reparaturwinkel zu begradigen.

Farbton: nach Vorgabe der Bauleitung
Menge: 70,000 lfm

**05.01.0040 Linoleum-Belag auf Holztreppenstufen und Podesten**
Linoleum-Bodenbelag als Bahnenware auf Holztreppenstufen (b:0,85) und Podesten verlegen.

Geamtdicke 2,50 mm liefern und fachgerecht auf nach DIN 18365 vorbereitetem Untergrund und nach Herstellervorgabe im Klebeverfahren verlegen. Inkl. dauerelastischer Fugen als Randanschluss oder als Dehnungsfuge herstellen.

Joka  Jokalino

Linoleum Belag nach Wahl des Bieters

Farbton: nach Farbkonzept oder  nach Vorgabe der Bauleitung
Menge: 52,000 m²

**05.01.0050 Fugen fräsen und verschweißen**
Fugen fräsen und verschweißen

Verschweißen und Fräsen der Fugen von Linoleumbahnen, ohne Träger, mit belagkonformer
Schweißschnur, Durchmesser: 4 mm
Farbton nach Vorgabe der Bauleitung an Bodenbelag angepasst.
Menge: 35,000 m²

**05.01.0060 Anschlussfugen zu Setzstufen mit Silicon versiegeln**
Menge: 70,000 lfm

**05.01.0070 Erstpflege Linoleumbelag auf Holztreppenstufen und Podesten**
Erstpflege Linoleumbelag auf Holztreppenstufen und Podesten

Linoleum-Fußbodenbelag mit einer reinigungsfähigen
Erstversieglung fachgerecht und nach Herstellervorgabe imprägnieren.
Menge: 52,000 m²

**05.01.0080 Viertelstableisten an Podesten anbringen**
Viertelstableisten an Podesten anbringen

Viertelstableisten(14*14mm) auf den Podesten liefern und fachgerecht mobtieren
Menge: 42,000 lfm

#### Abschnitt 05.02 Boden Lackierarbeiten

**05.02.0010 Holz - Fussleisten u. Viertelstäbe lackieren**
Fussleisten und, falls vorhanden, Viertelstäbe lackieren.

Den vorhandenen Altanstrich auf Haft- und Tragfähigkeit prüfen. Ein nicht tragfähiger Untergrund ist vollständig, wenn erforderlich auch ganzflächig, nach Art des Bieters zu entfernen. Flächen sind zu reinigen, anzulaugen und aufzurauhen. Vorhandene Übergänge zur Altbeschichtung sind beizuschleifen und zu spachteln. Freigelegte Flächen sind zu grundieren. Fugen, Löcher und
Risse sind mit Holzspachtel auszuspachteln.
Sämtliche Arbeiten wie das Entfernen von Altanstrichen, das Schleifen und Spachteln von Holzflächen und notwendige zusätzliche Grundier-, Zwischen- und Schlussbeschichtungen sind in den Preis einzukalkulieren.
einschl. aller Nebenarbeiten

Grundbeschichtung:
Brillux  Hydro-PU-Tec Vorlack 2020 oder siehe Tabelle  C) GEWERKESPEZIFISCHE VORBEMERKUNGEN Abs.4

Zwischenbeschichtung:
Brillux  Hydro-PU-Tec Seidenmattlack 2088 oder siehe Tabelle  C) GEWERKESPEZIFISCHE VORBEMERKUNGEN Abs.4

Schlussbeschichtung:
Brillux  Hydro-PU-Tec Seidenmattlack 2088 oder siehe Tabelle  C) GEWERKESPEZIFISCHE VORBEMERKUNGEN Abs.4

Farbton: nach Angabe der Bauleitung
Menge: 65,000 lfm

**05.02.0020 Holz - Böden lackieren**
Holz - Böden in Wohnungen, Treppenhäusern etc. wie folgt behandeln:

Den vorhandenen Altanstrich auf Haft- und Tragfähigkeit prüfen. Ein nicht tragfähiger Untergrund ist vollständig, wenn erforderlich auch ganzflächig, nach Art des Bieters zu entfernen. Flächen sind zu reinigen, anzulaugen und aufzurauhen. Vorhandene Übergänge zur Altbeschichtung sind beizuschleifen und zu spachteln. Freigelegte Flächen sind zu grundieren. Fugen, Löcher und
Risse sind mit Holzspachtel auszuspachteln.
Sämtliche Arbeiten wie das Entfernen von Altanstrichen, das Schleifen und Spachteln von Holzflächen und notwendige zusätzliche Grundier-, Zwischen- und Schlussbeschichtungen sind in den Preis einzukalkulieren.
einschl. aller Nebenarbeiten

Grundbeschichtung:
Brillux  2K-Aqua Epoxi-Primer 2373 oder siehe Tabelle  C) GEWERKESPEZIFISCHE VORBEMERKUNGEN Abs.4

Zwischenbeschichtung:
Brillux  2K-Durapur 7741 oder siehe Tabelle  C) GEWERKESPEZIFISCHE VORBEMERKUNGEN Abs.4

Schlussbeschichtung:
Brillux  2K-Durapur 7741 oder siehe Tabelle  C) GEWERKESPEZIFISCHE VORBEMERKUNGEN Abs.4

Farbton: nach Angabe der Bauleitung
Menge: 23,000 m²

**05.02.0030 Holz - Trittstufen lackieren**
Holz Trittstufen wie folgt behandeln:

Den vorhandenen Altanstrich auf Haft- und Tragfähigkeit prüfen. Ein nicht tragfähiger Untergrund ist vollständig, wenn erforderlich auch ganzflächig, nach Art des Bieters zu entfernen. Flächen sind zu reinigen, anzulaugen und aufzurauhen. Vorhandene Übergänge zur Altbeschichtung sind beizuschleifen und zu spachteln. Freigelegte Flächen sind zu grundieren. Fugen, Löcher und
Risse sind mit Holzspachtel auszuspachteln.
Sämtliche Arbeiten wie das Entfernen von Altanstrichen, das Schleifen und Spachteln von Holzflächen und notwendige zusätzliche Grundier-, Zwischen- und Schlussbeschichtungen sind in den Preis einzukalkulieren.
einschl. aller Nebenarbeiten

Grundbeschichtung:
Brillux  2K-Aqua Epoxi-Primer 2373 oder siehe Tabelle  C) GEWERKESPEZIFISCHE VORBEMERKUNGEN Abs.4

Zwischenbeschichtung:
Brillux  2K-Durapur 7741 oder siehe Tabelle  C) GEWERKESPEZIFISCHE VORBEMERKUNGEN Abs.4

Schlussbeschichtung:
Brillux  2K-Durapur 7741 oder siehe Tabelle  C) GEWERKESPEZIFISCHE VORBEMERKUNGEN Abs.4

Farbton: nach Angabe der Bauleitung
Menge: 17,000 m²

**05.02.0040 Holz - Setzstufen lackieren**
Holz Setzstufen, einschl. Wangen der Treppenläufe innen und außen sowie Fussleisten und Viertelstäbe wie folgt behandeln:

Den vorhandenen Altanstrich auf Haft- und Tragfähigkeit prüfen. Ein nicht tragfähiger Untergrund ist vollständig, wenn erforderlich auch ganzflächig, nach Art des Bieters zu entfernen. Flächen sind zu reinigen, anzulaugen und aufzurauhen. Vorhandene Übergänge zur Altbeschichtung sind beizuschleifen und zu spachteln. Freigelegte Flächen sind zu grundieren. Fugen, Löcher und
Risse sind mit Holzspachtel auszuspachteln.
Sämtliche Arbeiten wie das Entfernen von Altanstrichen, das Schleifen und Spachteln von Holzflächen und notwendige zusätzliche Grundier-, Zwischen- und Schlussbeschichtungen sind in den Preis einzukalkulieren.
einschl. aller Nebenarbeiten

Grundbeschichtung:
Brillux  2K-Aqua Epoxi-Primer 2373 oder siehe Tabelle  C) GEWERKESPEZIFISCHE VORBEMERKUNGEN Abs.4

Zwischenbeschichtung:
Brillux  2K-Durapur 7741 oder siehe Tabelle  C) GEWERKESPEZIFISCHE VORBEMERKUNGEN Abs.4

Schlussbeschichtung:
Brillux  2K-Durapur 7741 oder siehe Tabelle  C) GEWERKESPEZIFISCHE VORBEMERKUNGEN Abs.4

Farbton: nach Angabe der Bauleitung
Menge: 20,000 m²

**05.02.0050 Zulage: Anstrich Farbton -mittel getönt-**
*** Bedarfsposition ohne GB
Mittel getönte Anstriche

Farbton: nach Vorgabe der Bauleitung
Menge: 1,000 m²

**05.02.0060 Zulage: Anstrich Farbton -satt getönt-**
*** Bedarfsposition ohne GB
Satt getönte Anstriche

Farbton: nach Vorgabe der Bauleitung
Menge: 1,000 m²

**05.02.0070 Zulage: Anstrich Farbton -Vollton-**
*** Bedarfsposition ohne GB
Vollton, Anstriche

Farbton: nach Vorgabe der Bauleitung
Menge: 1,000 m²

### Bereich 06 Stundenlohnarbeiten Treppenhaus Hinterhaus

#### Abschnitt 06.01 Facharbeiter

**06.01.0010 Maler - Geselle**
*** Bedarfsposition mit GB
-nur nach Absprache mit der Bauleitung-

Stundenlohnarbeiten werden nur nach Erteilung gesonderter Beauftragung ausgeführt und vergütet. Die Kosten der Regiearbeit sind vorab der Bauleitung schriftlich anzugeben.
Die Abrechnung erfolgt nach Verrechnungssätzen gegen Nachweis der tatsächlich geleisteten Stunden
Menge: 10,000 Std

### Bereich 07 Maler- & Lackierarbeiten Treppenhaus Vorderhaus Gesinde

#### Abschnitt 07.01 Allgemeine Vorarbeiten

**07.01.0010 Bodenlächen mit Filzpappe schützen**
Filzpappe liefern und Bodenflächen abdecken und vor Verschmutzung schützen.  Eventuelle Abklebearbeiten sowie die Entsorgung nach Abschluss der Arbeiten sind in den Preis einzukalkulieren.
Menge: 10,000 m²

**07.01.0020 Flächen mit Folie schützen**
Abdeckfolie liefern und Bodenflächen, Treppen, Fenster etc. abdecken und vor Verschmutzung schützen. Eventuelle Abklebearbeiten sowie die Entsorgung nach Abschluss der Arbeiten sind in den Preis einzukalkulieren.
Menge: 35,000 m²

#### Abschnitt 07.02 Putzschäden beseitigen

**07.02.0010 Putz Kleinflächen bis 1,00 m²**
Losen, schadhaften Putz bis 1,00 m² Flächengrösse an Decken- und Wandflächen entfernen und mit Haftputzgips oder der vorhandenen Putzart entsprechend an den vorhandenen Putz sauber anarbeiten. Die Entsorgung nach Abschluss der Arbeiten sind in den Preis einzukalkulieren.
Menge: 25,000 m²

**07.02.0020 Risse beiarbeiten**
Risse in Putzflächen V-förmig aufweiten, säubern, fachgerecht mit elastischem Rissfüller verfüllen, spachteln und nach Herstellervorgabe mit einem Elastikgewebe armieren.
Menge: 21,000 lfm

#### Abschnitt 07.03 Wand- und Deckenflächen vorbehandeln

**07.03.0010 Flächen grundieren**
Wand- oder Deckenflächen mit einer für den Untergrund geeigneten und dem weiteren Aufbau erforderlichen Grundbeschichtung nach Herstellervorgabe grundieren.

Brillux  Lacryl Tiefgrund ELF 595 oder siehe Tabelle  C) GEWERKESPEZIFISCHE VORBEMERKUNGEN Abs.4
Menge: 225,000 m²

**07.03.0020 Flächen spachteln**
-nur auf Anweisung der Bauleitung-

Wand- oder Deckenflächen vollflächig mit einer geeigneten Spachtelmasse nach Herstellervorgabe spachteln, glätten und planschleifen einschl. Grundierung.

Brillux  Lacryl Tiefgrund ELF 595  oder siehe Tabelle  C) GEWERKESPEZIFISCHE VORBEMERKUNGEN Abs.4

Brillux  Füll- und Spachtelmasse 143oder siehe Tabelle  C) GEWERKESPEZIFISCHE VORBEMERKUNGEN Abs.4
Menge: 25,000 m²

**07.03.0030 Flächen fleckspachteln**
-nur auf Anweisung der Bauleitung-

Wand- oder Deckenflächen nach Erfordernis mit einer geeigneten Spachtelmasse nach Herstellervorgabe fleckspachteln und glätten einschl. Grundierung.
Bei der Fleckspachtelung sind 25% der abzurechnenden Fläche zu spachteln.

Brillux  Lacryl Tiefgrund ELF 595  oder siehe Tabelle  C) GEWERKESPEZIFISCHE VORBEMERKUNGEN Abs.4

Brillux  Füll- und Spachtelmasse 143oder siehe Tabelle  C) GEWERKESPEZIFISCHE VORBEMERKUNGEN Abs.4
Menge: 50,000 m²

**07.03.0040 Wasserflecken isolieren**
Durchgeschlagene Feuchtigkeitsstellen, an Decken-, oder Wandflächen, mit einem Isolieranstrich deckend und nach Herstellervorgabe behandeln.

Brillux  Isogrund 924  oder  siehe Tabelle  C) GEWERKESPEZIFISCHE VORBEMERKUNGEN Abs.4
Menge: 5,000 m²

#### Abschnitt 07.04 Wand- und Deckenflächen bearbeiten

**07.04.0010 Deckenflächen mit Dispersionsfarbe streichen**
Deckenflächen auf vorbereitetem Untergrund mit waschbeständiger Dispersionsfarbe für Innen deckend beschichten.

Brillux  Malerweiß ELF oder siehe Tabelle  C) GEWERKESPEZIFISCHE VORBEMERKUNGEN Abs.4

Nassabriebbeständigkeit: Klasse 3

Farbton: weiss oder hellgetönt
Menge: 45,000 m²

**07.04.0020 Wandflächen mit Dispersionsfarbe streichen**
Wandflächen auf vorbereitetem Untergrund mit scheuerbeständiger Dispersionsfarbe für Innen deckend beschichten.

Brillux  Glemalux ELF 1000  oder siehe Tabelle  C) GEWERKESPEZIFISCHE VORBEMERKUNGEN Abs.4

Nassabriebbeständigkeit: Klasse 1

Farbton: weiss oder hellgetönt
Menge: 185,000 m²

**07.04.0030 Zulage: Anstrich Farbton -mittel getönt**
*** Bedarfsposition ohne GB
Mittel getönte Anstriche der Nassabriebbeständigkeit: Klasse 1, 2 und 3

Farbton: nach Vorgabe der Bauleitung
Menge: 1,000 m²

**07.04.0040 Zulage: Anstrich Farbton -satt getönt**
*** Bedarfsposition ohne GB
Satt getönte Anstriche der Nassabriebbeständigkeit: Klasse 1, 2 und 3

Farbton: nach Vorgabe der Bauleitung
Menge: 1,000 m²

**07.04.0050 Zulage: Anstrich Farbton -Vollton-**
*** Bedarfsposition ohne GB
Vollton, Anstriche der Nassabriebbeständigkeit: Klasse 1, 2 und 3

Farbton: nach Vorgabe der Bauleitung
Menge: 1,000 m²

**07.04.0060 Zulage: scharfkantiges Abkleben für 2-farbige Anstriche**
-nur auf Anweisung der Bauleitung-

Zulage Für scharfkantiges Abkleben für 2-farbige Anstricharbeiten um einen sauberen, geraden Übergang von einem Farbton zum anderen zu gewährleisten
Menge: 50,000 lfm

**07.04.0070 Versiegelung mit Acrylat**
Fugen zwischen Putz-, Beton- und Gipskartonflächen oder ähnlichen Baustoffen mit dauerelastischer Acryl-Fugenmasse versiegeln, einschl. abkleben falls erforderlich.

Brillux  Acryl-Dichtmasse 395  oder siehe Tabelle  C) GEWERKESPEZIFISCHE VORBEMERKUNGEN Abs.4
Menge: 140,000 lfm

#### Abschnitt 07.05 Holzflächen bearbeiten

**07.05.0010 Holz - Türen Kassetentüren -innen-**
Türen, Futter und Bekleidungen stark profiliert etc., innen,
wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Hydro-PU-Tec Vorlack 2020 oder siehe Tabelle  C) GEWERKESPEZIFISCHE VORBEMERKUNGEN Abs.4

Zwischenbeschichtung:
Brillux  Hydro-PU-Tec Seidenmattlack 2088 oder siehe Tabelle  C) GEWERKESPEZIFISCHE VORBEMERKUNGEN Abs.4

Schlussbeschichtung:
Brillux  Hydro-PU-Tec Seidenmattlack 2088 oder siehe Tabelle  C) GEWERKESPEZIFISCHE VORBEMERKUNGEN Abs.4

Farbton: nach Angabe der Bauleitung
Menge: 16,000 m²

**07.05.0020 Holz - Fenster lackieren -innen-**
Fenster- und Balkontürflächen (bis zu drei Flügeln je Fenster- oder Balkontürelement einsch. der Oberlichter), innen,
wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Impredur Vorlack Tix 120 oder siehe Tabelle  C) GEWERKESPEZIFISCHE VORBEMERKUNGEN Abs.4

Zwischenbeschichtung:
Brillux  Ventilack Seidenglanz 172 oder siehe Tabelle  C) GEWERKESPEZIFISCHE VORBEMERKUNGEN Abs.4

Schlussbeschichtung:
Brillux  Ventilack Seidenglanz 172 oder siehe Tabelle  C) GEWERKESPEZIFISCHE VORBEMERKUNGEN Abs.4

Farbton: nach Angabe der Bauleitung
Menge: 15,000 m²

**07.05.0030 Holz - Flächen sonstiger Art lackieren -Mittelpfosten Treppe-**
Sonstige Holzflächen innen wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Hydro-PU-Tec Vorlack 2020 oder siehe Tabelle  C) GEWERKESPEZIFISCHE VORBEMERKUNGEN Abs.4

Zwischenbeschichtung:
Brillux  Hydro-PU-Tec Seidenmattlack 2088 oder siehe Tabelle  C) GEWERKESPEZIFISCHE VORBEMERKUNGEN Abs.4

Schlussbeschichtung:
Brillux  Hydro-PU-Tec Seidenmattlack 2088 oder siehe Tabelle  C) GEWERKESPEZIFISCHE VORBEMERKUNGEN Abs.4

Farbton: nach Angabe der Bauleitung
Menge: 19,000 lfm

**07.05.0040 Zulage: Anstrich Farbton -mittel getönt-**
*** Bedarfsposition ohne GB
Mittel getönte Anstriche

Farbton: nach Vorgabe der Bauleitung
Menge: 1,000 m²

**07.05.0050 Zulage: Anstrich Farbton -satt getönt-**
*** Bedarfsposition ohne GB
Satt getönte Anstriche

Farbton: nach Vorgabe der Bauleitung
Menge: 1,000 m²

**07.05.0060 Zulage: Anstrich Farbton -Vollton-**
*** Bedarfsposition ohne GB
Vollton, Anstriche

Farbton: nach Vorgabe der Bauleitung
Menge: 1,000 m²

#### Abschnitt 07.06 Metallflächen bearbeiten

**07.06.0010 Metall - Handlauf lackieren**
Metallhandlauf, wie folgt behandeln:

Den vorhandenen Altanstrich auf Haft- und Tragfähigkeit prüfen. Ein nicht haft- und tragfähiger Untergrund ist vollständig, wenn erforderlich auch ganzflächig, nach Art des Bieters zu entfernen. Flächen sind zu reinigen, gründlich zu entrosten und aufzurauhen.Vorhandene Übergänge zur Altbeschichtung sind beizuschleifen und zu spachteln. Freigelegte Flächen sind mit Korrosionsschutz zu grundieren. Die Vorbehandelten Flächen sind anschließend mit einer Grund-, Zwischen-, und Schlussbeschichtung zu versehen.
Sämtliche Arbeiten wie das Entfernen von Altanstrichen, das Schleifen und Spachteln von Metallflächen und notwendige zusätzliche Grundier-, Zwischen- und Schlussanstriche sind in den Preis einzukalkulieren.
einschl. aller Nebenarbeiten

Grundbeschichtung:
Brillux  Impredur Grund 835 oder siehe Tabelle  C) GEWERKESPEZIFISCHE VORBEMERKUNGEN Abs.4

Zwischenbeschichtungen:
Brillux  Hochglanzlack 840 oder siehe Tabelle  C) GEWERKESPEZIFISCHE VORBEMERKUNGEN Abs.4

Schlussbeschichtung:
Brillux  Hochglanzlack 840 oder siehe Tabelle  C) GEWERKESPEZIFISCHE VORBEMERKUNGEN Abs.4

Farbton: nach Angabe der Bauleitung
Menge: 25,000 lfm

**07.06.0020 Zulage: Anstrich Farbton -mittel getönt-**
*** Bedarfsposition ohne GB
Mittel getönte Anstriche

Farbton: nach Vorgabe der Bauleitung
Menge: 1,000 m²

**07.06.0030 Zulage: Anstrich Farbton -satt getönt-**
*** Bedarfsposition ohne GB
Satt getönte Anstriche

Farbton: nach Vorgabe der Bauleitung
Menge: 1,000 m²

**07.06.0040 Zulage: Anstrich Farbton -Vollton-**
*** Bedarfsposition ohne GB
Vollton, Anstriche

Farbton: nach Vorgabe der Bauleitung
Menge: 1,000 m²

### Bereich 08 Boden Treppenhaus Vorderhaus Gesinde

#### Abschnitt 08.01 Boden Lackierarbeiten

**08.01.0010 Holz - Fussleisten u. Viertelstäbe lackieren**
Fussleisten und, falls vorhanden, Viertelstäbe lackieren.

Den vorhandenen Altanstrich auf Haft- und Tragfähigkeit prüfen. Ein nicht tragfähiger Untergrund ist vollständig, wenn erforderlich auch ganzflächig, nach Art des Bieters zu entfernen. Flächen sind zu reinigen, anzulaugen und aufzurauhen. Vorhandene Übergänge zur Altbeschichtung sind beizuschleifen und zu spachteln. Freigelegte Flächen sind zu grundieren. Fugen, Löcher und
Risse sind mit Holzspachtel auszuspachteln.
Sämtliche Arbeiten wie das Entfernen von Altanstrichen, das Schleifen und Spachteln von Holzflächen und notwendige zusätzliche Grundier-, Zwischen- und Schlussbeschichtungen sind in den Preis einzukalkulieren.
einschl. aller Nebenarbeiten

Grundbeschichtung:
Brillux  Hydro-PU-Tec Vorlack 2020 oder siehe Tabelle  C) GEWERKESPEZIFISCHE VORBEMERKUNGEN Abs.4

Zwischenbeschichtung:
Brillux  Hydro-PU-Tec Seidenmattlack 2088 oder siehe Tabelle  C) GEWERKESPEZIFISCHE VORBEMERKUNGEN Abs.4

Schlussbeschichtung:
Brillux  Hydro-PU-Tec Seidenmattlack 2088 oder siehe Tabelle  C) GEWERKESPEZIFISCHE VORBEMERKUNGEN Abs.4

Farbton: nach Angabe der Bauleitung
Menge: 1,000 lfm

**08.01.0020 Holz - Böden lackieren**
Holz - Böden in Wohnungen, Treppenhäusern etc. wie folgt behandeln:

Den vorhandenen Altanstrich auf Haft- und Tragfähigkeit prüfen. Ein nicht tragfähiger Untergrund ist vollständig, wenn erforderlich auch ganzflächig, nach Art des Bieters zu entfernen. Flächen sind zu reinigen, anzulaugen und aufzurauhen. Vorhandene Übergänge zur Altbeschichtung sind beizuschleifen und zu spachteln. Freigelegte Flächen sind zu grundieren. Fugen, Löcher und
Risse sind mit Holzspachtel auszuspachteln.
Sämtliche Arbeiten wie das Entfernen von Altanstrichen, das Schleifen und Spachteln von Holzflächen und notwendige zusätzliche Grundier-, Zwischen- und Schlussbeschichtungen sind in den Preis einzukalkulieren.
einschl. aller Nebenarbeiten

Grundbeschichtung:
Brillux  2K-Aqua Epoxi-Primer 2373 oder siehe Tabelle  C) GEWERKESPEZIFISCHE VORBEMERKUNGEN Abs.4

Zwischenbeschichtung:
Brillux  2K-Durapur 7741 oder siehe Tabelle  C) GEWERKESPEZIFISCHE VORBEMERKUNGEN Abs.4

Schlussbeschichtung:
Brillux  2K-Durapur 7741 oder siehe Tabelle  C) GEWERKESPEZIFISCHE VORBEMERKUNGEN Abs.4

Farbton: nach Angabe der Bauleitung
Menge: 8,000 m²

**08.01.0030 Holz - Trittstufen lackieren**
Holz Trittstufen wie folgt behandeln:

Den vorhandenen Altanstrich auf Haft- und Tragfähigkeit prüfen. Ein nicht tragfähiger Untergrund ist vollständig, wenn erforderlich auch ganzflächig, nach Art des Bieters zu entfernen. Flächen sind zu reinigen, anzulaugen und aufzurauhen. Vorhandene Übergänge zur Altbeschichtung sind beizuschleifen und zu spachteln. Freigelegte Flächen sind zu grundieren. Fugen, Löcher und
Risse sind mit Holzspachtel auszuspachteln.
Sämtliche Arbeiten wie das Entfernen von Altanstrichen, das Schleifen und Spachteln von Holzflächen und notwendige zusätzliche Grundier-, Zwischen- und Schlussbeschichtungen sind in den Preis einzukalkulieren.
einschl. aller Nebenarbeiten

Grundbeschichtung:
Brillux  2K-Aqua Epoxi-Primer 2373 oder siehe Tabelle  C) GEWERKESPEZIFISCHE VORBEMERKUNGEN Abs.4

Zwischenbeschichtung:
Brillux  2K-Durapur 7741 oder siehe Tabelle  C) GEWERKESPEZIFISCHE VORBEMERKUNGEN Abs.4

Schlussbeschichtung:
Brillux  2K-Durapur 7741 oder siehe Tabelle  C) GEWERKESPEZIFISCHE VORBEMERKUNGEN Abs.4

Farbton: nach Angabe der Bauleitung
Menge: 35,000 m²

**08.01.0040 Holz - Setzstufen lackieren**
Holz Setzstufen, einschl. Wangen der Treppenläufe innen und außen sowie Fussleisten und Viertelstäbe wie folgt behandeln:

Den vorhandenen Altanstrich auf Haft- und Tragfähigkeit prüfen. Ein nicht tragfähiger Untergrund ist vollständig, wenn erforderlich auch ganzflächig, nach Art des Bieters zu entfernen. Flächen sind zu reinigen, anzulaugen und aufzurauhen. Vorhandene Übergänge zur Altbeschichtung sind beizuschleifen und zu spachteln. Freigelegte Flächen sind zu grundieren. Fugen, Löcher und
Risse sind mit Holzspachtel auszuspachteln.
Sämtliche Arbeiten wie das Entfernen von Altanstrichen, das Schleifen und Spachteln von Holzflächen und notwendige zusätzliche Grundier-, Zwischen- und Schlussbeschichtungen sind in den Preis einzukalkulieren.
einschl. aller Nebenarbeiten

Grundbeschichtung:
Brillux  2K-Aqua Epoxi-Primer 2373 oder siehe Tabelle  C) GEWERKESPEZIFISCHE VORBEMERKUNGEN Abs.4

Zwischenbeschichtung:
Brillux  2K-Durapur 7741 oder siehe Tabelle  C) GEWERKESPEZIFISCHE VORBEMERKUNGEN Abs.4

Schlussbeschichtung:
Brillux  2K-Durapur 7741 oder siehe Tabelle  C) GEWERKESPEZIFISCHE VORBEMERKUNGEN Abs.4

Farbton: nach Angabe der Bauleitung
Menge: 20,000 m²

**08.01.0050 Zulage: Anstrich Farbton -mittel getönt-**
*** Bedarfsposition ohne GB
Mittel getönte Anstriche

Farbton: nach Vorgabe der Bauleitung
Menge: 1,000 m²

**08.01.0060 Zulage: Anstrich Farbton -satt getönt-**
*** Bedarfsposition ohne GB
Satt getönte Anstriche

Farbton: nach Vorgabe der Bauleitung
Menge: 1,000 m²

**08.01.0070 Zulage: Anstrich Farbton -Vollton-**
*** Bedarfsposition ohne GB
Vollton, Anstriche

Farbton: nach Vorgabe der Bauleitung
Menge: 1,000 m²

#### Abschnitt 08.02 Boden Anstricharbeiten

**08.02.0010 Estrichflächen streichen**
Untergrund auf Eignung, Trag-, und Haftfähigkeit prüfen. Sinter-, und minderfeste Schichten sowie haftungsfeindliche Substanzen restlos entfernen.  Bodenflächen ausreichend anrauhen. Grundanstrich mit einer auf den Untergrund und der gewählten Beschichtung abgestimmten Grundierung. Spachtelung kleinerer Ausbrüche und Schadstellen mit einer spachtelfähigen Mischung aus PU Bodenbeschichtung und feinem Quarzsand. Zwischen-, und Schlussbeschichtung mit einer PU Bodenbeschichtung nach Herstellervorgabe.

Brillux  Floortec PU-Bodensiegel ELF 847  oder siehe Tabelle  C) GEWERKESPEZIFISCHE VORBEMERKUNGEN Abs.4

Farbton: nach Angabe der Bauleitung
Menge: 3,000 m²

### Bereich 09 Stundenlohnarbeiten Treppenhaus Vorderhaus Gesinde

#### Abschnitt 09.01 Facharbeiter

**09.01.0010 Maler - Geselle**
*** Bedarfsposition mit GB
-nur nach Absprache mit der Bauleitung-

Stundenlohnarbeiten werden nur nach Erteilung gesonderter Beauftragung ausgeführt und vergütet. Die Kosten der Regiearbeit sind vorab der Bauleitung schriftlich anzugeben.
Die Abrechnung erfolgt nach Verrechnungssätzen gegen Nachweis der tatsächlich geleisteten Stunden
Menge: 10,000 Std

### Bereich 10 Maler- & Lackierarbeiten Treppenhaus Hinterhaus Gesinde

#### Abschnitt 10.01 Allgemeine Vorarbeiten

**10.01.0010 Bodenlächen mit Filzpappe schützen**
Filzpappe liefern und Bodenflächen abdecken und vor Verschmutzung schützen.  Eventuelle Abklebearbeiten sowie die Entsorgung nach Abschluss der Arbeiten sind in den Preis einzukalkulieren.
Menge: 15,000 m²

**10.01.0020 Flächen mit Folie schützen**
Abdeckfolie liefern und Bodenflächen, Treppen, Fenster etc. abdecken und vor Verschmutzung schützen. Eventuelle Abklebearbeiten sowie die Entsorgung nach Abschluss der Arbeiten sind in den Preis einzukalkulieren.
Menge: 35,000 m²

#### Abschnitt 10.02 Putzschäden beseitigen

**10.02.0010 Putz Kleinflächen bis 1,00 m²**
Losen, schadhaften Putz bis 1,00 m² Flächengrösse an Decken- und Wandflächen entfernen und mit Haftputzgips oder der vorhandenen Putzart entsprechend an den vorhandenen Putz sauber anarbeiten. Die Entsorgung nach Abschluss der Arbeiten sind in den Preis einzukalkulieren.
Menge: 25,000 m²

**10.02.0020 Risse beiarbeiten**
Risse in Putzflächen V-förmig aufweiten, säubern, fachgerecht mit elastischem Rissfüller verfüllen, spachteln und nach Herstellervorgabe mit einem Elastikgewebe armieren.
Menge: 10,000 lfm

#### Abschnitt 10.03 Wand- und Deckenflächen vorbehandeln

**10.03.0010 Flächen grundieren**
Wand- oder Deckenflächen mit einer für den Untergrund geeigneten und dem weiteren Aufbau erforderlichen Grundbeschichtung nach Herstellervorgabe grundieren.

Brillux  Lacryl Tiefgrund ELF 595 oder siehe Tabelle  C) GEWERKESPEZIFISCHE VORBEMERKUNGEN Abs.4
Menge: 315,000 m²

**10.03.0020 Flächen spachteln**
-nur auf Anweisung der Bauleitung-

Wand- oder Deckenflächen vollflächig mit einer geeigneten Spachtelmasse nach Herstellervorgabe spachteln, glätten und planschleifen einschl. Grundierung.

Brillux  Lacryl Tiefgrund ELF 595  oder siehe Tabelle  C) GEWERKESPEZIFISCHE VORBEMERKUNGEN Abs.4

Brillux  Füll- und Spachtelmasse 143oder siehe Tabelle  C) GEWERKESPEZIFISCHE VORBEMERKUNGEN Abs.4
Menge: 30,000 m²

**10.03.0030 Flächen fleckspachteln**
-nur auf Anweisung der Bauleitung-

Wand- oder Deckenflächen nach Erfordernis mit einer geeigneten Spachtelmasse nach Herstellervorgabe fleckspachteln und glätten einschl. Grundierung.
Bei der Fleckspachtelung sind 25% der abzurechnenden Fläche zu spachteln.

Brillux  Lacryl Tiefgrund ELF 595  oder siehe Tabelle  C) GEWERKESPEZIFISCHE VORBEMERKUNGEN Abs.4

Brillux  Füll- und Spachtelmasse 143oder siehe Tabelle  C) GEWERKESPEZIFISCHE VORBEMERKUNGEN Abs.4
Menge: 60,000 m²

**10.03.0040 Wasserflecken isolieren**
Durchgeschlagene Feuchtigkeitsstellen, an Decken-, oder Wandflächen, mit einem Isolieranstrich deckend und nach Herstellervorgabe behandeln.

Brillux  Isogrund 924  oder  siehe Tabelle  C) GEWERKESPEZIFISCHE VORBEMERKUNGEN Abs.4
Menge: 3,000 m²

#### Abschnitt 10.04 Wand- und Deckenflächen bearbeiten

**10.04.0010 Deckenflächen mit Dispersionsfarbe streichen**
Deckenflächen auf vorbereitetem Untergrund mit waschbeständiger Dispersionsfarbe für Innen deckend beschichten.

Brillux  Malerweiß ELF oder siehe Tabelle  C) GEWERKESPEZIFISCHE VORBEMERKUNGEN Abs.4

Nassabriebbeständigkeit: Klasse 3

Farbton: weiss oder hellgetönt
Menge: 85,000 m²

**10.04.0020 Wandflächen mit Dispersionsfarbe streichen**
Wandflächen auf vorbereitetem Untergrund mit scheuerbeständiger Dispersionsfarbe für Innen deckend beschichten.

Brillux  Glemalux ELF 1000  oder siehe Tabelle  C) GEWERKESPEZIFISCHE VORBEMERKUNGEN Abs.4

Nassabriebbeständigkeit: Klasse 1

Farbton: weiss oder hellgetönt
Menge: 230,000 m²

**10.04.0030 Zulage: Anstrich Farbton -mittel getönt**
*** Bedarfsposition ohne GB
Mittel getönte Anstriche der Nassabriebbeständigkeit: Klasse 1, 2 und 3

Farbton: nach Vorgabe der Bauleitung
Menge: 1,000 m²

**10.04.0040 Zulage: Anstrich Farbton -satt getönt**
*** Bedarfsposition ohne GB
Satt getönte Anstriche der Nassabriebbeständigkeit: Klasse 1, 2 und 3

Farbton: nach Vorgabe der Bauleitung
Menge: 1,000 m²

**10.04.0050 Zulage: Anstrich Farbton -Vollton-**
*** Bedarfsposition ohne GB
Vollton, Anstriche der Nassabriebbeständigkeit: Klasse 1, 2 und 3

Farbton: nach Vorgabe der Bauleitung
Menge: 1,000 m²

**10.04.0060 Zulage: scharfkantiges Abkleben für 2-farbige Anstriche**
-nur auf Anweisung der Bauleitung-

Zulage Für scharfkantiges Abkleben für 2-farbige Anstricharbeiten um einen sauberen, geraden Übergang von einem Farbton zum anderen zu gewährleisten
Menge: 100,000 lfm

**10.04.0070 Versiegelung mit Acrylat**
Fugen zwischen Putz-, Beton- und Gipskartonflächen oder ähnlichen Baustoffen mit dauerelastischer Acryl-Fugenmasse versiegeln, einschl. abkleben falls erforderlich.

Brillux  Acryl-Dichtmasse 395  oder siehe Tabelle  C) GEWERKESPEZIFISCHE VORBEMERKUNGEN Abs.4
Menge: 300,000 lfm

#### Abschnitt 10.05 Holzflächen bearbeiten

**10.05.0010 Holz - Türen lackieren -innen-**
Türen, Futter und Bekleidungen etc., innen,
wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Hydro-PU-Tec Vorlack 2020 oder siehe Tabelle  C) GEWERKESPEZIFISCHE VORBEMERKUNGEN Abs.4

Zwischenbeschichtung:
Brillux  Hydro-PU-Tec Seidenmattlack 2088 oder siehe Tabelle  C) GEWERKESPEZIFISCHE VORBEMERKUNGEN Abs.4

Schlussbeschichtung:
Brillux  Hydro-PU-Tec Seidenmattlack 2088 oder siehe Tabelle  C) GEWERKESPEZIFISCHE VORBEMERKUNGEN Abs.4

Farbton: nach Angabe der Bauleitung
Menge: 11,000 m²

**10.05.0020 Holz - Türen Kassetentüren -innen-**
Türen, Futter und Bekleidungen stark profiliert etc., innen,
wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Hydro-PU-Tec Vorlack 2020 oder siehe Tabelle  C) GEWERKESPEZIFISCHE VORBEMERKUNGEN Abs.4

Zwischenbeschichtung:
Brillux  Hydro-PU-Tec Seidenmattlack 2088 oder siehe Tabelle  C) GEWERKESPEZIFISCHE VORBEMERKUNGEN Abs.4

Schlussbeschichtung:
Brillux  Hydro-PU-Tec Seidenmattlack 2088 oder siehe Tabelle  C) GEWERKESPEZIFISCHE VORBEMERKUNGEN Abs.4

Farbton: nach Angabe der Bauleitung
Menge: 14,500 m²

**10.05.0030 Holz - Fenster lackieren -innen-**
Fenster- und Balkontürflächen (bis zu drei Flügeln je Fenster- oder Balkontürelement einsch. der Oberlichter), innen,
wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Impredur Vorlack Tix 120 oder siehe Tabelle  C) GEWERKESPEZIFISCHE VORBEMERKUNGEN Abs.4

Zwischenbeschichtung:
Brillux  Ventilack Seidenglanz 172 oder siehe Tabelle  C) GEWERKESPEZIFISCHE VORBEMERKUNGEN Abs.4

Schlussbeschichtung:
Brillux  Ventilack Seidenglanz 172 oder siehe Tabelle  C) GEWERKESPEZIFISCHE VORBEMERKUNGEN Abs.4

Farbton: nach Angabe der Bauleitung
Menge: 17,000 m²

**10.05.0040 Holz - Flächen sonstiger Art lackieren -Mittelpfosten Treppe- U: 0,50m**
Sonstige Holzflächen innen wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Hydro-PU-Tec Vorlack 2020 oder siehe Tabelle  C) GEWERKESPEZIFISCHE VORBEMERKUNGEN Abs.4

Zwischenbeschichtung:
Brillux  Hydro-PU-Tec Seidenmattlack 2088 oder siehe Tabelle  C) GEWERKESPEZIFISCHE VORBEMERKUNGEN Abs.4

Schlussbeschichtung:
Brillux  Hydro-PU-Tec Seidenmattlack 2088 oder siehe Tabelle  C) GEWERKESPEZIFISCHE VORBEMERKUNGEN Abs.4

Farbton: nach Angabe der Bauleitung
Menge: 20,000 lfm

#### Abschnitt 10.06 Metallflächen bearbeiten

**10.06.0010 Metall - Handlauf lackieren**
Metallhandlauf, wie folgt behandeln:

Den vorhandenen Altanstrich auf Haft- und Tragfähigkeit prüfen. Ein nicht haft- und tragfähiger Untergrund ist vollständig, wenn erforderlich auch ganzflächig, nach Art des Bieters zu entfernen. Flächen sind zu reinigen, gründlich zu entrosten und aufzurauhen.Vorhandene Übergänge zur Altbeschichtung sind beizuschleifen und zu spachteln. Freigelegte Flächen sind mit Korrosionsschutz zu grundieren. Die Vorbehandelten Flächen sind anschließend mit einer Grund-, Zwischen-, und Schlussbeschichtung zu versehen.
Sämtliche Arbeiten wie das Entfernen von Altanstrichen, das Schleifen und Spachteln von Metallflächen und notwendige zusätzliche Grundier-, Zwischen- und Schlussanstriche sind in den Preis einzukalkulieren.
einschl. aller Nebenarbeiten

Grundbeschichtung:
Brillux  Impredur Grund 835 oder siehe Tabelle  C) GEWERKESPEZIFISCHE VORBEMERKUNGEN Abs.4

Zwischenbeschichtungen:
Brillux  Hochglanzlack 840 oder siehe Tabelle  C) GEWERKESPEZIFISCHE VORBEMERKUNGEN Abs.4

Schlussbeschichtung:
Brillux  Hochglanzlack 840 oder siehe Tabelle  C) GEWERKESPEZIFISCHE VORBEMERKUNGEN Abs.4

Farbton: nach Angabe der Bauleitung
Menge: 25,000 lfm

**10.06.0020 Zulage: Anstrich Farbton -mittel getönt-**
*** Bedarfsposition ohne GB
Mittel getönte Anstriche

Farbton: nach Vorgabe der Bauleitung
Menge: 1,000 m²

**10.06.0030 Zulage: Anstrich Farbton -satt getönt-**
*** Bedarfsposition ohne GB
Satt getönte Anstriche

Farbton: nach Vorgabe der Bauleitung
Menge: 1,000 m²

**10.06.0040 Zulage: Anstrich Farbton -Vollton-**
*** Bedarfsposition ohne GB
Vollton, Anstriche

Farbton: nach Vorgabe der Bauleitung
Menge: 1,000 m²

**10.06.0050 Heizkörperflächen lackieren**
*** Bedarfsposition ohne GB
Heizkörperflächen wie folgt behandeln:

Den vorhandenen Altanstrich auf Haft- und Tragfähigkeit prüfen. Ein nicht haft- und tragfähiger Untergrund ist vollständig, wenn erforderlich auch ganzflächig, nach Art des Bieters zu entfernen. Flächen sind zu reinigen, gründlich zu entrosten und aufzurauhen.Vorhandene Übergänge zur Altbeschichtung sind beizuschleifen und zu spachteln. Freigelegte Flächen sind mit Korrosionsschutz zu grundieren. Die Vorbehandelten Flächen sind anschließend mit einer Grund-, Zwischen-, und Schlussbeschichtung zu versehen.
Sämtliche Arbeiten wie das Entfernen von Altanstrichen, das Schleifen und Spachteln von Metallflächen und notwendige zusätzliche Grundier-, Zwischen- und Schlussanstriche sind in den Preis einzukalkulieren.
einschl. aller Nebenarbeiten

Grund-, und Schlussbeschichtung:
Brillux  Lacryl Heizkörperlack 265 oder siehe Tabelle  C) GEWERKESPEZIFISCHE VORBEMERKUNGEN Abs.4

Farbton: weiss

Aufmass nach Heizkörpertabelle
Menge: 1,000 m²

**10.06.0060 Heizungsrohre lackieren**
*** Bedarfsposition ohne GB
Heizungsrohre bis 50mm Durchmesser wie folgt behandeln:

Den vorhandenen Altanstrich auf Haft- und Tragfähigkeit prüfen. Ein nicht haft- und tragfähiger Untergrund ist vollständig, wenn erforderlich auch ganzflächig, nach Art des Bieters zu entfernen. Flächen sind zu reinigen, gründlich zu entrosten und aufzurauhen.Vorhandene Übergänge zur Altbeschichtung sind beizuschleifen und zu spachteln. Freigelegte Flächen sind mit Korrosionsschutz zu grundieren. Die Vorbehandelten Flächen sind anschließend mit einer Grund-, Zwischen-, und Schlussbeschichtung zu versehen.
Sämtliche Arbeiten wie das Entfernen von Altanstrichen, das Schleifen und Spachteln von Metallflächen und notwendige zusätzliche Grundier-, Zwischen- und Schlussanstriche sind in den Preis einzukalkulieren.
einschl. aller Nebenarbeiten

Grund-, und Schlussbeschichtung:
Brillux  Lacryl Heizkörperlack 265 oder siehe Tabelle  C) GEWERKESPEZIFISCHE VORBEMERKUNGEN Abs.4

Farbton: weiss
Menge: 1,000 lfm

### Bereich 11 Boden Treppenhaus Hinterhaus Gesinde

#### Abschnitt 11.01 Bodenbelagsarbeiten

**11.01.0010 Linoleum-Belag auf Holztreppenstufen und Podesten**
Linoleum-Bodenbelag als Bahnenware auf Holztreppenstufen und Podesten verlegen.

Geamtdicke 2,50 mm liefern und fachgerecht auf nach DIN 18365 vorbereitetem Untergrund und nach Herstellervorgabe im Klebeverfahren verlegen. Inkl. dauerelastischer Fugen als Randanschluss oder als Dehnungsfuge herstellen.

Joka  Jokalino

Linoleum Belag nach Wahl des Bieters

Farbton: nach Farbkonzept oder  nach Vorgabe der Bauleitung
Menge: 16,000 m²

#### Abschnitt 11.02 Boden Lackierarbeiten

**11.02.0010 Holz - Fussleisten u. Viertelstäbe lackieren**
Fussleisten und, falls vorhanden, Viertelstäbe lackieren.

Den vorhandenen Altanstrich auf Haft- und Tragfähigkeit prüfen. Ein nicht tragfähiger Untergrund ist vollständig, wenn erforderlich auch ganzflächig, nach Art des Bieters zu entfernen. Flächen sind zu reinigen, anzulaugen und aufzurauhen. Vorhandene Übergänge zur Altbeschichtung sind beizuschleifen und zu spachteln. Freigelegte Flächen sind zu grundieren. Fugen, Löcher und
Risse sind mit Holzspachtel auszuspachteln.
Sämtliche Arbeiten wie das Entfernen von Altanstrichen, das Schleifen und Spachteln von Holzflächen und notwendige zusätzliche Grundier-, Zwischen- und Schlussbeschichtungen sind in den Preis einzukalkulieren.
einschl. aller Nebenarbeiten

Grundbeschichtung:
Brillux  Hydro-PU-Tec Vorlack 2020 oder siehe Tabelle  C) GEWERKESPEZIFISCHE VORBEMERKUNGEN Abs.4

Zwischenbeschichtung:
Brillux  Hydro-PU-Tec Seidenmattlack 2088 oder siehe Tabelle  C) GEWERKESPEZIFISCHE VORBEMERKUNGEN Abs.4

Schlussbeschichtung:
Brillux  Hydro-PU-Tec Seidenmattlack 2088 oder siehe Tabelle  C) GEWERKESPEZIFISCHE VORBEMERKUNGEN Abs.4

Farbton: nach Angabe der Bauleitung
Menge: 130,000 lfm

**11.02.0020 Holz - Böden lackieren**
Holz - Böden in Wohnungen, Treppenhäusern etc. wie folgt behandeln:

Den vorhandenen Altanstrich auf Haft- und Tragfähigkeit prüfen. Ein nicht tragfähiger Untergrund ist vollständig, wenn erforderlich auch ganzflächig, nach Art des Bieters zu entfernen. Flächen sind zu reinigen, anzulaugen und aufzurauhen. Vorhandene Übergänge zur Altbeschichtung sind beizuschleifen und zu spachteln. Freigelegte Flächen sind zu grundieren. Fugen, Löcher und
Risse sind mit Holzspachtel auszuspachteln.
Sämtliche Arbeiten wie das Entfernen von Altanstrichen, das Schleifen und Spachteln von Holzflächen und notwendige zusätzliche Grundier-, Zwischen- und Schlussbeschichtungen sind in den Preis einzukalkulieren.
einschl. aller Nebenarbeiten

Grundbeschichtung:
Brillux  2K-Aqua Epoxi-Primer 2373 oder siehe Tabelle  C) GEWERKESPEZIFISCHE VORBEMERKUNGEN Abs.4

Zwischenbeschichtung:
Brillux  2K-Durapur 7741 oder siehe Tabelle  C) GEWERKESPEZIFISCHE VORBEMERKUNGEN Abs.4

Schlussbeschichtung:
Brillux  2K-Durapur 7741 oder siehe Tabelle  C) GEWERKESPEZIFISCHE VORBEMERKUNGEN Abs.4

Farbton: nach Angabe der Bauleitung
Menge: 20,000 m²

**11.02.0030 Holz - Trittstufen lackieren**
Holz Trittstufen wie folgt behandeln:

Den vorhandenen Altanstrich auf Haft- und Tragfähigkeit prüfen. Ein nicht tragfähiger Untergrund ist vollständig, wenn erforderlich auch ganzflächig, nach Art des Bieters zu entfernen. Flächen sind zu reinigen, anzulaugen und aufzurauhen. Vorhandene Übergänge zur Altbeschichtung sind beizuschleifen und zu spachteln. Freigelegte Flächen sind zu grundieren. Fugen, Löcher und
Risse sind mit Holzspachtel auszuspachteln.
Sämtliche Arbeiten wie das Entfernen von Altanstrichen, das Schleifen und Spachteln von Holzflächen und notwendige zusätzliche Grundier-, Zwischen- und Schlussbeschichtungen sind in den Preis einzukalkulieren.
einschl. aller Nebenarbeiten

Grundbeschichtung:
Brillux  2K-Aqua Epoxi-Primer 2373 oder siehe Tabelle  C) GEWERKESPEZIFISCHE VORBEMERKUNGEN Abs.4

Zwischenbeschichtung:
Brillux  2K-Durapur 7741 oder siehe Tabelle  C) GEWERKESPEZIFISCHE VORBEMERKUNGEN Abs.4

Schlussbeschichtung:
Brillux  2K-Durapur 7741 oder siehe Tabelle  C) GEWERKESPEZIFISCHE VORBEMERKUNGEN Abs.4

Farbton: nach Angabe der Bauleitung
Menge: 43,000 m²

**11.02.0040 Holz - Setzstufen lackieren**
Holz Setzstufen, einschl. Wangen der Treppenläufe innen und außen sowie Fussleisten und Viertelstäbe wie folgt behandeln:

Den vorhandenen Altanstrich auf Haft- und Tragfähigkeit prüfen. Ein nicht tragfähiger Untergrund ist vollständig, wenn erforderlich auch ganzflächig, nach Art des Bieters zu entfernen. Flächen sind zu reinigen, anzulaugen und aufzurauhen. Vorhandene Übergänge zur Altbeschichtung sind beizuschleifen und zu spachteln. Freigelegte Flächen sind zu grundieren. Fugen, Löcher und
Risse sind mit Holzspachtel auszuspachteln.
Sämtliche Arbeiten wie das Entfernen von Altanstrichen, das Schleifen und Spachteln von Holzflächen und notwendige zusätzliche Grundier-, Zwischen- und Schlussbeschichtungen sind in den Preis einzukalkulieren.
einschl. aller Nebenarbeiten

Grundbeschichtung:
Brillux  2K-Aqua Epoxi-Primer 2373 oder siehe Tabelle  C) GEWERKESPEZIFISCHE VORBEMERKUNGEN Abs.4

Zwischenbeschichtung:
Brillux  2K-Durapur 7741 oder siehe Tabelle  C) GEWERKESPEZIFISCHE VORBEMERKUNGEN Abs.4

Schlussbeschichtung:
Brillux  2K-Durapur 7741 oder siehe Tabelle  C) GEWERKESPEZIFISCHE VORBEMERKUNGEN Abs.4

Farbton: nach Angabe der Bauleitung
Menge: 20,000 m²

**11.02.0050 Zulage: Anstrich Farbton -mittel getönt-**
*** Bedarfsposition ohne GB
Mittel getönte Anstriche

Farbton: nach Vorgabe der Bauleitung
Menge: 1,000 m²

**11.02.0060 Zulage: Anstrich Farbton -satt getönt-**
*** Bedarfsposition ohne GB
Satt getönte Anstriche

Farbton: nach Vorgabe der Bauleitung
Menge: 1,000 m²

**11.02.0070 Zulage: Anstrich Farbton -Vollton-**
*** Bedarfsposition ohne GB
Vollton, Anstriche

Farbton: nach Vorgabe der Bauleitung
Menge: 1,000 m²

#### Abschnitt 11.03 Boden Anstricharbeiten

**11.03.0010 Estrichflächen streichen**
Untergrund auf Eignung, Trag-, und Haftfähigkeit prüfen. Sinter-, und minderfeste Schichten sowie haftungsfeindliche Substanzen restlos entfernen.  Bodenflächen ausreichend anrauhen. Grundanstrich mit einer auf den Untergrund und der gewählten Beschichtung abgestimmten Grundierung. Spachtelung kleinerer Ausbrüche und Schadstellen mit einer spachtelfähigen Mischung aus PU Bodenbeschichtung und feinem Quarzsand. Zwischen-, und Schlussbeschichtung mit einer PU Bodenbeschichtung nach Herstellervorgabe.

Brillux  Floortec PU-Bodensiegel ELF 847  oder siehe Tabelle  C) GEWERKESPEZIFISCHE VORBEMERKUNGEN Abs.4

Farbton: nach Angabe der Bauleitung
Menge: 3,000 m²

### Bereich 12 Stundenlohnarbeiten Treppenhaus Hinterhaus Gesinde

#### Abschnitt 12.01 Facharbeiter

**12.01.0010 Maler - Geselle**
*** Bedarfsposition mit GB
-nur nach Absprache mit der Bauleitung-

Stundenlohnarbeiten werden nur nach Erteilung gesonderter Beauftragung ausgeführt und vergütet. Die Kosten der Regiearbeit sind vorab der Bauleitung schriftlich anzugeben.
Die Abrechnung erfolgt nach Verrechnungssätzen gegen Nachweis der tatsächlich geleisteten Stunden
Menge: 10,000 Std

*Hinweis: Technische Vorbemerkungen*
C) Besondere technische Vorschriften

Insbesondere möchten wir auf die folgenden DIN und Verordnungen hinweisen

DIN 18451 Gerüstarbeiten

DIN 4420 Teil 1: Schutzgerüste (Fanggerüste, -Dachfanggerüst, -Schutzdächer)

DIN 4420 Teil 3: Stahlrohrkupplungsgerüst (-Auslegergerüst, -Konsolengerüst, -Hängegerüst)

DIN EN 12810 Fassadengerüst aus vorgefertigten Bauteilen

DIN EN 12811 Arbeitsgerüst (temporäre Konstruktion für Bauwerke)

Betriebssicherheitsverordnung BetrSichV, mit den zugehörigen technischen Regeln "TRBS"

Berufsgenossenschaftliche Information: BGI 663

DIN EN1263-1 Schutznetze (Auffangnetze); Teil 1: Sicherheitstechnische Anforderungen, Prüfverfahren

BGR 179 Einsatz von Schutznetzen

DIN 18540 Abdichten von Außenfugen im Hochbau mit Fugendichtungsmassen

DIN V 18550 Putz und Putzsysteme - Ausführung

DIN 18558 Kunstharzputze

DIN 55699 Verarbeitung von Wärmedämm-Verbundsysteme

DIN 4108 Beiblatt 2 Wärmeschutz und Energie-Einsparung in Gebäuden

DIN 18345 Wärmedämm-Verbundsyssteme

DIN 18352 Fliesen- und Plattenarbeiten (für keramische Beläge)

DIN 18363 Maler- und Lackierarbeiten

Die aktuellen Praxismerkblätter und die zugehörigen System-Herstellervorschriften des angebotenenen Herstellers

DIN 4102-1 Brandverhalten von Baustoffen und Bauteilen

UVV Unfallverhütungsvorschriften

Landesbauordnung NRW

Im Zuge der Gerüstarbeiten sind sämtliche Dokumentationen (z.B. Aufbau- und Verwendungsanleitung, Statikberechnungen bei Abweichungen von der Regelausführung, Prüfprotokolle der Gerüstfreigabe) anzufertigen und auf Verlangen dem AG vorzulegen.

Hier sind die Vorgaben des Herstellers, bei der Auswahl der Untergrundsmaterialien zu beachten und einzuhalten, dies gilt auch für die Verlegerichtlinen des Herstellers.

Für Ausführung und Anwendung gelten die neuesten technischen Richtlinien und Herstellervorschriften.

Bei Leistungen die nach Fertigstellung nicht mehr sichtbar bzw. prüfbar sind, ist durch den AN eine Fotodokumentation den Abrechnungsunterlagen unaufgefordert beizulegen.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

Abreißprobe zur Prüfung der Eignung des Untergrundes / Altputzes

Zur Prüfung der Tragfähigkeit des Untergrundes ist eine Abreißprobe durchzuführen. Dazu ist eine Fläche von ca. 40 x 40 cm mit Klebe- und Armierungsmörtel zu überarbeiten. In das obere Drittel  ist  alkaliresistentes  Gewebe (ca. 40 x 60 cm), so einzubauen, dass 20 cm überstehen. Nach 7 Tagen ist an dem überstehenden Gewebe zu reißen. Löst sich das Gewebe aus dem Armierungsmörtel, ist der Altputz tragfähig; löst sich der Armierungsmörtel von der Wand, ist der Altputz nicht tragfähig und muss entfernt werden.

*Hinweis: Sonstige Hinweise*
Weitere Hinweise für die Kalkulation
----------------------------------------------------

in den Einheitspreisen sind neben den Nebenleistungen nachstehende Leistungen enthalten, wenn in der Leistungsbeschreibung keine eigene Position dafür vorgesehen ist:

- Die Sicherung der Verkehrs-, Versorgungs- und Entsorgungsanlagen im Bereich des Baugeländes sowie die Durchführung der erforderlichen Maßnahmen der verkehrspolizeilichen Sicherung.
- Das Einholen der Genehmigungen für Strassen- und Bürgersteigabsperrungen, bzw.
- Gleiches gilt auch für die Nutzung von Nachbargrundstücken.
- Aufstellen, Vorhalten und Beseitigen von Blenden und Schutzgerüsten zur Sicherung des öffentlichen Verkehrs sowie von Einrichtungen außerhalb der Baustelle zur Umleitung und Regelung des öffentlichen Verkehrs.
- Schutz der in Benutzung genommenen öffentlichen Verkehrsflächen oder anderer Einrichtungen und Vorleistungen anderer Unternehmer vor Beschädigung sowie Beseitigung der Schäden oder Übernahme der Kosten hierfür.
- Übernahme der Gebühren für die Benutzung von öffentlichen Verkehrsflächen oder Nachbargrundstücken.
- Herstellen und beseitigen der Zufahrtswege von den öffentlichen Verkehrsflächen oder bauseits hergestellten Baustraße zu den einzelnen Baustellen.
  Vorhalten der Zufahrtswege.
- Reinigen der Baustelle und der Zugangswege sowie des Aussengeländes jeweils zum Wochenende und vor Feiertagen und nach Beendigung der Vertragsarbeiten.
- Notwendige Maßnahmen zum Schutz von Dächern, Rinnen, Fallrohren, Blechen, Fugenbändern, Fußböden, Geländern, Stahlzargen, Fenstern, Türen, Beschlägen und sonstigen Bauteilen vor Verunreinigungen und Beschädigungen durch die Putzarbeiten, einschl. der erforderlichen Stoffe oder Schutzanstriche für Verblendungen, Gesimse, Sohlbänke, eloxierte Teile u.ä. sowie die spätere Beseitigung.
- Die Kosten für Aufenthalts- und Lagerräume.
- Das Wiederherstellen der durch die eigenen Arbeiten beschädigten Grünanlagen (durch Anlieferungen, Lagerflächen etc.)
- Zuschnitte und Anpassarbeiten an den Dämmplatten (Ausschnitte, Aussparungen, Schrägen u.s.w.
- Das Herstellen von bis zu 0,50 m² grossen mobilen Musterflächen nach Vorauswahl vorliegender Farbvorschläge.
- Die endgültige Farbangabe erfolgt an Hand der Musterflächen.
- Zur Kalkulation ist eine Farbe mit dem Grundton "hellgetönt" vorzusehen.
- Farbtonstufen:
- hellgetönt entspricht Hellbezugswerten  51 -100
- mittelgetönt entspricht Hellbezugswerten  26 - 50
- sattgetönt entspricht Hellbezugswerten  25 - 11
- Voll- oder entspricht Hellbezugswerten  0 - 10
- Sonderton

Die in der Leistungsbeschreibung angegebenen Produkte gelten als Qualitätsbeispiel und schaffen für alle Anbieter eine einheitliche Kalkulationsgrundlage. Sie werden durch Angebotsabgabe Bestandteil des Angebotes. Die Bauleitung behält sich vor, von allen zur Anwendung kommenden Stoffen Proben zu entnehmen und auf Qualität und Eignung untersuchen zu lassen.

Sonstiges
---------------

- Alle Leistungen umfassen auch die Lieferung der dazugehörigen Stoffe und Bauteile einschl. Abladen und Lagern auf der Baustelle, wenn in der Leistungsbeschreibung nichts anderes vorgeschrieben ist.
- Die Anlieferung sämtlicher zur Ausführung kommenden Stoffe muss in der Originalverpakung erfolgen
- Es sind die Richtlinien des Werkstoffherstellers zu
  berücksichtigen. Bei Systemaufbauten dürfen nur die Stoffe
  eines Herstellers verwendet werden
- Wiederaufbereitete (Recycling-) Stoffe sind von der Verwendung ausdrücklich ausgeschlossen.
- Flächen mit Abläufen, insbesondere Kellerausgangstreppen sind ständig von anfallendem Schutt vollständig freizuhalten, so daß das anfallende Tagwasser sicher abfliesen kann.

- Ebenso sind die Regenstandrohre dauerhaft abzudecken, so daß es hier zu keiner Verstopfung der Grundleitung kommen kann.

### Bereich 13 Fassadenarbeiten

#### Abschnitt 13.01 Baustelleneinrichtung

**13.01.0010 Einholen behördlicher Genehmigung**
*** Pauschalposition
Enholen öffentlich-rechtlicher Genehmigungen für die Gerüststellung auf öffentlichen Gehwegen für die Dauer der vorgesehenen Standzeit.

Genehmigungen für zusätzliche Standzeit auf Nachweis
Menge: 1,000 psch

**13.01.0020 Verkehrssicherung nach RSA**
*** Pauschalposition
Verkehrssicherung nach den Richtlinien zur verkehrsrechtlichen Sicherung von Arbeitsstellen an Straßen für die Dauer der vorgesehenen Gerüststandzeit herstellen, vorhalten und anschließendem entfernen Dieser, einschl. Beleuchtung, Beschilderung, etc.
Menge: 1,000 psch

**13.01.0030 Kostenübernahme für Flächenanmietung**
*** Pauschalposition
Übernahme aller Kosten und Gebühren für die Anmietung von öffentlichem Straßenland in ausreichender Größe für die Gestellung der erforderlichen Baustelleneinrichtung
Menge: 1,000 psch

**13.01.0040 Einrichten der Baustelle**
*** Pauschalposition
Einrichten der Baustelle für alle im Leistungsverzeichnis angegebenen Positionen, mit Ausnahme der Einrichtung für Sandstrahlarbeiten, Vorhalten, und Rückbau nach Abschluß der Arbeiten.
Menge: 1,000 psch

**13.01.0050 Bauzaun aufstellen, vorhalten und entfernen**
Aufstellen, vorhalten und wieder entfernen eines Bauzaunes aus mobilen Stahlrahmenelementen mit Rundstahlfüllstäben, Stützfüßen aus Beton, inkl. aller erforderlichen Verbindungen, Kupplungen u.s.w., für die vereinbarte Ausführungsfrist.
Die Auflagen der Genehmigungsbehörde sind zu berücksichtigen.

Mit dem Einheitspreis ist die Erschwernis für den Transport vergütet
Menge: 85,000 lfm

**13.01.0060 Vorhalten des Bauzauns über die Grundeinsatzzeit hinaus**
*** Bedarfsposition ohne GB
Vorhalten des Bauzauns über die Grundeinsatzzeit hinaus für jede weitere Woche
Menge: 8,000 Wo

**13.01.0070 Toilettenkabine aufstellen, vorhalten und entfernen**
Toilettenkabine nach Vorschrift der Arbeitsstättenverordnung § 45 aufstellen, vorhalten, unterhalten und wieder entfernen. Im Unterhalt ist das Entleeren bei Bedarf bzw. Austausch der Kabine enthalten. Nutzung erfolgt durch alle am Bauvorhaben beteiligten Firmen.
Aufstellung im Straßenrand, die Gebühren für die Sondernutzung sind mit dem Einheitspreis vergütet.

Dixi  oder gleichwertig
Menge: 2,000 Stk

**13.01.0080 Vorhalten der Toilettenkabine über Grundeinsatzzeit hinaus**
*** Bedarfsposition ohne GB
Vorhalten der vorbeschriebenen Toilettenkabine über die vereinbarte Grundeinsatzzeit hinaus für jede weitere Woche.
Menge: 8,000 Wo

**13.01.0090 Bauwagen aufstellen**
Aufestellen, vorhalten und wieder entfernen eines Bauwagens nach Vorschrift der Arbeitsstättenverordnung (ArbStättV) § 45 für die vertraglich vereinbarte Ausführungsfrist für eine Grundeinsatzzeit von 4 Wochen
Menge: 1,000 Stk

**13.01.0100 Vorhalten des Bauwagens über die Grundeinsatzzeit hinaus**
*** Bedarfsposition ohne GB
Vorhalten des Bauwagens über die Grundeinsatzzeit hinaus für jede weitere Woche
Menge: 8,000 Wo

**13.01.0110 Absetzcontainer 5 m³**
Aufstellen, vorhalten und wieder beseitigen eines Absetzcontainers (offener Container) für die Dauer der Vertraglich festgelegten Ausführungsfrist einschl. Transport zu einer zugelassenen Deponie.
Die Kosten und Gebühren für die Entsorgung werden auf Nachweis gesondert vergütet.

Fassungsvermögen: 5 m³

Abfallart:..........
Menge: 2,000 Stk

**13.01.0120 Anschlußverteilerschrank**
Baustromverteiler nach DIN VDE 0100 -704

mit einer Anschlussleistung von 24 kVA bestückt mit:

1 NH00-Sicherungslasttrennschalter 63A mit Bügelklemmen 10 - 50 mm²

1 DS-Zählerplatz inkl. Zähler nach DIN 43870/2

1 Hauptschalter 3-pol. 63A mit Sicherungselement 3/35 A (E33)

1 FI-Schutzschalter 4-pol. 40A/30mA

1 CEE-Steckdose 5/32A 400V/6h ohne Vorsicherung -direkt ab FI-

2 CEE-Steckdosen 5/16A 400V/6h mit je 1 Leitungsschutzschalter 3/16A -C-

3 Schutzkontaktsteckdosen 2/16A 230V mit je 1 Leitungsschutzschalter  1/16A-C

liefern, montieren und nach Abschluss der eigenen Arbeiten demontieren, einschl. aller erforderlichen Anschlussleitungen, Sicherungen,  evtl. erforderlichem NH-Verteiler und Anschlussarbeiten.
Die notwendigen Anträge und Meldungen beim zuständigen EVU hat der Auftragnehmer, ohne gesonderte Vergütung, rechtzeitig vorzunehmen.

Der Bauanschluss ist während der gesamten Baumaßnahme vorzuhalten, und nur in Absprache mit der Bauleitung des AG zu demontieren.
Menge: 1,000 Stk

**13.01.0130 Bauwasseranschluss im Außenbereichpauschal**
Wasserzähleinrichtung und Absperrvorrichtung im Keller

Beauftragung eines Installationsunternehmens zur Herstellung, Vorhaltung, Wartung und Demontage eines für die einzusetzenden Maschinen geeigneten Bauwasseranschlusses mit Messvorrichtung. Einschließlich Betrieb und Bedienung. Auch als Anschluss für Fremdfirmen nutzbar.

Die Kosten werden auf Nachweis vergütet.

Der Zählerstand zum Baubeginn und zum Zeitpunkt der Demontageist der Bauleitung in Schriftfform mitzuteilen
Menge: 1,000 Stk

#### Abschnitt 13.02 Gerüstarbeiten

**13.02.0010 Besondere Maßnahmen zum Schutz Boden unter Gerüst - mit Folie, außen**
Schutzabdeckung der Bodenflächen im Bereich des Standgerüsts herstellen, vorhalten, beseitigen und entsorgen.

Brillux  Maler-Abdeckvlies 1533 oder gleichwertig
Menge: 200,000 m²

**13.02.0020 Flächen mit Folie schützen**
Abdeckfolie liefern und Bodenflächen, Treppen, Fenster etc. abdecken und vor Verschmutzung schützen. Eventuelle Abklebearbeiten sowie die Entsorgung nach Abschluss der Arbeiten sind in den Preis einzukalkulieren.
Menge: 525,000 m²

**13.02.0030 Längenorientiertes Fassadengerüst Breitenklasse SW09**
Arbeits- und Schutzgerüst nach DIN EN 12811-1 und DIN 4420-1 als längenorientiertes Standgerüst herstellen, vorhalten und abbauen, Gerüstbreite 0,73 m, mit vorlaufendem Seitenschutz

Lastklasse: 3 (2,0kN/m²) - oder Lastklasse (4/5/6)

Breitenklasse: SW09

Höhenklasse: H2

Grundeinsatzzeit: über die gesamte Bauzeit, alle Gerüstlagen genutzt, Verankern nach Wahl des Auftragnehmers, Einrüstung für WDVS-arbeiten und/oder Dacharbeiten

Standfläche waagerecht auf Gelände über Lastverteiler belastbar
Menge: 3450,000 m²

**13.02.0040 Vorhalten des Arbeitsgerüstes über Grundeinsatzzeit hinaus**
*** Bedarfsposition ohne GB
Vorhalten und Gebrauchsüberlassung des vorbeschriebenen Arbeitsgerüstes über die vereinbarte Grundeinsatzzeit hinaus für jede weitere Woche.
Menge: 8,000 Wo

**13.02.0050 Ausbau Schutzdach mit AGS**
Vorhandenes Arbeitsgerüst aus Allround-Gerüst mit AGS der Pos. '.........' mit einem Schutzdach nach DIN 4420-1 versehen.

Breite des Schutzdaches mindestens 1,50 m,

Bordwandhöhe mindestens 1,50 m ausbauen, vorhalten und wieder entfernen

Grundeinsatzzeit: über die gesamte Bauzeit
Menge: 20,000 lfm

**13.02.0060 Vorhalten des Schutzdaches über Grundeinsatzzeit hinaus**
*** Bedarfsposition ohne GB
Vorhalten und Gebrauchsüberlassung des vorbeschriebenen Schutzdaches über die vereinbarte Grundeinsatzzeit hinaus für jede weitere Woche.
Menge: 8,000 Wo

**13.02.0070 Gerüstbekleidung mit Gerüstschutznetz**
Gerüstbekleidung mit Gerüstschutznetz

Vorhandenes Gerüst der Pos. ('..........') mit Gerüstbekleidung aus Gerüstschutznetzen einbauen, vorhalten und wieder entfernen

 Grundeinsatzzeit: über die gesamte Bauzeit
Menge: 3450,000 m²

**13.02.0080 Vorhalten des Gerüstschutznetzes über Grundeinsatzzeit hinaus**
*** Bedarfsposition ohne GB
Vorhalten und Gebrauchsüberlassung des vorbeschriebenen Gerüstschutznetzes über die vereinbarte Grundeinsatzzeit hinaus für jede weitere Woche.
Menge: 8,000 Wo

**13.02.0090 Podeststreppenturm, Aufbau Vorhalten**
*** Pauschalposition
Podesttreppenturm als Gerüsttreppe nach BGR 113 als separate Aufstiegsmöglichkeit vom Boden zur obersten Arbeitsebene nach Ausführung aufbauen inkl. Vorhaltung während des Aufbaus. Verankerung nach statischen Erfordernissen.

Gebrauchsüberlassung beginnt nach Freigabe des Gerüstes durch den AN.
Gebrauchsüberlassung zwischen dem Auf- und Abbau wird extra vergütet.

1.) Ausführung:

1.1) Lastklasse 3 : (2 kN/m2)

1.2) Breite 64/94 cm: ('..........'cm)

1.3) Austrittshöhe: ('..........'m)

1.4) Kranversetzbar: (ja/nein)

1.4) Gegenläufig o. gleichläufig

Ausführung:

Gemäß Zeichnung, Einzelbeschreibung und statischer Berechnung.
Menge: 1,000 psch

**13.02.0100 Podesttreppenturm, Abbau Vorhalten**
*** Pauschalposition
Podesttreppenturm, wie in Pos. ......... beschrieben, abbauen inkl. Vorhaltung während des Abbaus.
Menge: 1,000 psch

**13.02.0110 Podesttreppenturm, Gebrauchsüberlassung**
*** Pauschalposition
Podesttreppenturm, wie in Pos. ......... beschrieben, Gebrauchsüberlassung.
Menge: 1,000 psch

**13.02.0120 Aufstockung Arbeitsgerüst zum Auflagergerüst für Wetterschutzdach**
*** Pauschalposition
Ausbilden des Arbeitsgerüstes der Pos. '.........' als Auflager für Wetterschutzdach mit zusätzlichen Aussteifungen, Trägern, Konsolen und Verankerungen nach statischer Berechnung und Zeichnung.

Statische Berechnung für das Arbeitsgerüst als Auflagergerüst für das Wetterschutzdach aus Pos. '.........' mit den erforderlichen Ausführungszeichnungen in 2-facher Ausfertigung erstellen.

Eine Ausfertigung der Unterlagen ist auf der Baustelle vorzuhalten, eine weitere dem Auftraggeber vor Arbeitsbeginn zu übergeben
Menge: 1,000 psch

**13.02.0130 Ankerlöcher mit Gerüstanker-Stopfen schließen und beiarbeiten**
Ankerlöcher beim Gerüstabbau mit Gerüstanker-Stopfen schließen und mit dem gleichen Werkstoff zur Schlussbeschichtung (Oberputz bzw. Oberputz einschließlich Schlussanstrich) abdecken und beiarbeiten.

Brillux  Gerüstanker-Stopfen 3496 oder gleichwertig
Menge: 200,000 Stk

**13.02.0140 Seilzuganlage**
Fachgerechtes Anbringen einer Seilzuganlage zum Auftransport von Materialien
Menge: 3,000 Stk

#### Abschnitt 13.03 Untergrundvorbereitung

**13.03.0010 Vorhandene Hausnummern abnehmen und anbringen**
Vorhandene Hausnummern abnehmen und an den Haustüren anbringen. Die Befestigung ist so zu wählen, dass beim späteren, bauseitigen Entfernen keine Rückstände sichtbar bleiben.

einschl. aller Nebenarbeiten
Menge: 1,000 Stk

**13.03.0020 Verunreinigungen, Trennschichten Druckwasserstrahlen**
Verunreinigungen, Trennmittelrückstände oder Mehlkornschichten durch Druckwasserstrahlen unter Beachtung der Bestimmungen des Umweltschutzes entfernen. Flächen auf Eignung, Trag- und Haftfähigkeit prüfen einschl. aller erforderlichen Nebenarbeiten und Schutzmaßnahmen.
Menge: 3450,000 m²

**13.03.0030 Zulage: Algen-, Moos-/ Pilzbefall entfernen**
-nur auf Anweisung der Bauleitung-

Zulage zur Vorposition

Mit Algen- , Moos- und Pilzbefallene Flächen unter Beachtung der gesetzlichen Bestimmungen durch geeignetes Verfahren nass reinigen. Die getrockneten Flächen mit Desinfektionsmittel, 1:2 wasserverdünnt, desinfizierend behandeln .Bewuchs durch Rankgewächse einschließlich Haftwurzeln restlos entfernen. Alle anfallenden Stoffe sind nach Vorschrift zu entsorgen.

Brillux  Universal Desinfektionsmittel 542 oder gleichwertig
Menge: 3450,000 m²

**13.03.0040 Putzfehl- und Hohlstellen ausbessern**
Schadhafte, hohlliegende Putzteilflächen in der vorhandenen Putzschale fachgerecht entfernen, einschließlich aller erforderlichen Neben- und Zusatzarbeiten.
Der Putz ist sauber an die vorhandene Fläche anzuarbeiten. Leibungen, Faschen etc. werden nicht gesondert vergütet.
Ausbesserungsbereiche fluatieren und mit Wassernachwaschen.
Menge: 50,000 m²

#### Abschnitt 13.04 Fassadenanstrich

**13.04.0010 Wasserränder und andere Flecken fluatieren**
Fluatieren von abgetrockneten Wasserflecken auf mineralischem Untergrund bis zur nächsten Bauteil- oder Elementabgrenzung. Ausführung: Schadstellen trocken abfegen oder leicht abbürsten und zwei Mal mit mehrfach Fluat, behandeln.
Brillux  Olafirn 1061, 1:3 wasserverdünnt oder gleichwertig
Menge: 20,000 m²

**13.04.0020 Anstrich Silicon - Fassadenfarbe**
Grundbeschichtung mit einer geeigneten Grundierung. Zwischen- und Schlussbeschichtung mit Silicon - Fassadenfarbe, wasserverdünnbar, matt, mikroporös, hoch wasserdampfdiffusionsfähig, hoch wetterbeständig, sehr leicht verarbeitbar

Wasserdampfdurchlässigkeit: Klasse V1 (hoch)

Wasseraufnahmekoeffizient: Klasse W3 (niedrig)

Farbton: weiss bis hell getönt

Angabe durch Bauleitung

Auf Anforderung der Bauleitung sind Musterflächen von mind. 1m² zu erstellen. Diese werden nicht vergütet.

Grundbeschichtung
Brillux  Lacryl Tiefgrund 595 oder gleichwertig

Zwischenanstrich
Brillux  Silicon-Fassadenfarbe 918 oder gleichwertig

Schlussbeschichtung
Brillux  Silicon-Fassadenfarbe 918 oder gleichwertig
Menge: 3450,000 m²

**13.04.0030 Anstrich Fensterlaibungen und Faschen ca.0,20**
Laibungen und Faschen mit geeigneter Grundierung vorbeschichten. Anschliessend eine Zwischen- und Schlussbeschichtung mit der gewählten Fassadenfarbe aufbringen.

Farbton: weiss bis hell getönt

Angabe durch Bauleitung

Leibungsbreiteca. .... cm
Faschenbreiteca. .... cm
Menge: 900,000 lfm

**13.04.0040 Anstrich Farbton -mittel getönt- als Zulage**
*** Bedarfsposition ohne GB
Mittel getönte Anstriche der Nassabriebbeständigkeit: Klasse 1, 2 und 3

Farbton: nach Vorgabe der Bauleitung
Menge: 1,000 m²

**13.04.0050 Anstrich Farbton -satt getönt- als Zulage**
*** Bedarfsposition ohne GB
Satt getönte Anstriche der Nassabriebbeständigkeit: Klasse 1, 2 und 3

Farbton: nach Vorgabe der Bauleitung
Menge: 1,000 m²

**13.04.0060 Anstrich Farbton -Vollton- als Zulage**
*** Bedarfsposition ohne GB
Vollton, Anstriche der Nassabriebbeständigkeit: Klasse 1, 2 und 3

Farbton: nach Vorgabe der Bauleitung
Menge: 1,000 m²

**13.04.0070 Zulage: Protect Qualität**
Zulage für die Lieferung in Protect Qualität, werkseitig ausgerüstet mit Filmschutz bei Algen- und Pilzgefährdeten Flächen.
Menge: 3450,000 m²

**13.04.0080 Zulage: Mehrfarbiges Absetzen der Fassadenfläche**
-nur auf Anweisung der Bauleitung-

Zulage Für scharfkantiges Abkleben für mehrfarbige Anstricharbeiten um einen sauberen, geraden Übergang von einem Farbton zum anderen zu gewährleisten
Menge: 100,000 m²

**13.04.0090 Dauerelastische Versiegelung der Bauteile**
Dauerelastische Versiegelung der Bauteile mit geignetem Material nach Herstellervorgabe einschl. aller Nebenarbeiten.
Menge: 1700,000 lfm

#### Abschnitt 13.05 Metallanstrich

**13.05.0010 Metall - Treppengeländer lackieren**
Metall - Treppengeländer wie folgt behandeln:

Anstrich von Treppengeländern bestehend aus Handlauf, Ober- und Untergurt,Füllstäben im Abstand von max. 12 cm und Pfosten ca 1,00 m hoch

Den vorhandenen Altanstrich auf Haft- und Tragfähigkeit prüfen. Ein nicht haft- und tragfähiger Untergrund ist vollständig, wenn erforderlich auch ganzflächig, nach Art des Bieters zu entfernen. Flächen sind zu reinigen, gründlich zu entrosten und aufzurauhen.Vorhandene Übergänge zur Altbeschichtung sind beizuschleifen und zu spachteln. Freigelegte Flächen sind mit Korrosionsschutz zu grundieren. Die Vorbehandelten Flächen sind anschließend mit einer Grund-, Zwischen-, und Schlussbeschichtung zu versehen.
Sämtliche Arbeiten wie das Entfernen von Altanstrichen, das Schleifen und Spachteln von Metallflächen und notwendige zusätzliche Grundier-, Zwischen- und Schlussanstriche sind in den Preis einzukalkulieren.
einschl. aller Nebenarbeiten

Grundbeschichtung:
Brillux  Impredur Grund 835 oder gleichwertig

Zwischenbeschichtungen:
Brillux  Hochglanzlack 840 oder gleichwertig

Schlussbeschichtung:
Brillux  Hochglanzlack 840 oder gleichwertig

Farbton: nach Angabe der Bauleitung
Menge: 6,000 m²

**13.05.0020 Metall - Handläufe lackieren**
Metall - Handläufe bis 50 mm Durchmesser bzw. Seitenlänge wie folgt behandeln:

Den vorhandenen Altanstrich auf Haft- und Tragfähigkeit prüfen. Ein nicht haft- und tragfähiger Untergrund ist vollständig, wenn erforderlich auch ganzflächig, nach Art des Bieters zu entfernen. Flächen sind zu reinigen, gründlich zu entrosten und aufzurauhen.Vorhandene Übergänge zur Altbeschichtung sind beizuschleifen und zu spachteln. Freigelegte Flächen sind mit Korrosionsschutz zu grundieren. Die Vorbehandelten Flächen sind anschließend mit einer Grund-, Zwischen-, und Schlussbeschichtung zu versehen.
Sämtliche Arbeiten wie das Entfernen von Altanstrichen, das Schleifen und Spachteln von Metallflächen und notwendige zusätzliche Grundier-, Zwischen- und Schlussanstriche sind in den Preis einzukalkulieren.
einschl. aller Nebenarbeiten

Grundbeschichtung:
Brillux  Impredur Grund 835 oder gleichwertig

Zwischenbeschichtungen:
Brillux  Hochglanzlack 840 oder gleichwertig

Schlussbeschichtung:
Brillux  Hochglanzlack 840 oder gleichwertig

Farbton: nach Angabe der Bauleitung
Menge: 4,500 lfm

**13.05.0030 Metall - Gitterwerk lackieren**
Metall - Gitterwerk wie folgt behandeln:

Den vorhandenen Altanstrich auf Haft- und Tragfähigkeit prüfen. Ein nicht haft- und tragfähiger Untergrund ist vollständig, wenn erforderlich auch ganzflächig, nach Art des Bieters zu entfernen. Flächen sind zu reinigen, gründlich zu entrosten und aufzurauhen.Vorhandene Übergänge zur Altbeschichtung sind beizuschleifen und zu spachteln. Freigelegte Flächen sind mit Korrosionsschutz zu grundieren. Die Vorbehandelten Flächen sind anschließend mit einer Grund-, Zwischen-, und Schlussbeschichtung zu versehen.
Sämtliche Arbeiten wie das Entfernen von Altanstrichen, das Schleifen und Spachteln von Metallflächen und notwendige zusätzliche Grundier-, Zwischen- und Schlussanstriche sind in den Preis einzukalkulieren.
einschl. aller Nebenarbeiten

Grundbeschichtung:
Brillux  Impredur Grund 835 oder gleichwertig

Zwischenbeschichtungen:
Brillux  Hochglanzlack 840 oder gleichwertig

Schlussbeschichtung:
Brillux  Hochglanzlack 840 oder gleichwertig

Farbton: nach Angabe der Bauleitung
Menge: 35,000 m²

**13.05.0040 Metall - Fensterbänke lackieren**
*** Bedarfsposition ohne GB
Metall - Fensterbänke lackieren

Verzinkte Metall - Flächen lackieren

Verzinkte Flächen, die nicht den anderen Positionen zuzuordnen sind, wie folgt behandeln: Verzinkte Stahlbleche und Stahlkonstruktionen durch Reinigen und Anschleifen mit Metallreiniger oder Netzmittel-Ammoniak-Wassergemisch vorbehandeln und gründlich entrosten. Anschließend mit einem Beschichtungsstoff für Zink beschichten. Sämtliche Arbeiten wie das Entfernen von Altanstrichen, das Schleifen und Spachteln von verzinkten Flächen und notwendige zusätzliche Grundier-, Zwischen- und Schlussanstriche sind in den Einheitspreis einzukalkulieren.

Grundbeschichtung: Brillux MP-Dickschicht 229 oder gleichwertig

Zwischenbeschichtung: Brillux MP-Dickschicht 229 oder gleichwertig

Schlussbeschichtung: Brillux MP-Dickschicht 229 oder gleichwertig

 Farbton: nach Angabe der Bauleitung
Menge: 1,000 m

#### Abschnitt 13.06 Holzanstrich

**13.06.0010 Holz - Fenster lackieren**
Fenster- und Balkontürflächen, einschl. Rolladenführungsleisten falls vorhanden und Wasserschenkel (bis zu drei Flügeln je Fenster- oder Balkontürelement einsch. der Oberlichter), außen (außerhalb des Gebäudes), wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Impredur Grund 835 oder gleichwertig

Zwischenbeschichtung:
Brillux  Ventilack Seidenglanz 172 oder gleichwertig

Schlussbeschichtung:
Brillux  Ventilack Seidenglanz 172 oder gleichwertig

Farbton: nach Angabe der Bauleitung
Menge: 340,000 m²

**13.06.0020 Holz - Wasserschenkel lackieren**
Wasserschenkel wie folgt behandeln:

Offene Fugen und Gehrungen sind zu verleimen.
Die Grundbeschichtung ist an allen Pfosten bis zu einer Höhe von 10 cm aufzubringen.
Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.

Sämtliche Arbeiten wie das Entfernen von Altanstrichen, das Schleifen und Spachteln von Holzflächen und notwendige zusätzliche Grundier-, Zwischen- und Schlussbeschichtungen sind in den Preis einzukalkulieren.
einschl. aller Nebenarbeiten

Grundbeschichtung:
Brillux  Impredur Grund 835 oder gleichwertig

Zwischenbeschichtung:
Brillux  Impredur Ventilack 822 oder gleichwertig

Schlussbeschichtung:
Brillux  Impredur Ventilack 822 oder gleichwertig

Farbton: nach Angabe der Bauleitung
Menge: 200,000 lfm

**13.06.0030 Holz - Türen und Zargen lackieren**
Zargen, Türen, Futter und Bekleidungen etc., wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Impredur Grund 835 oder gleichwertig

Zwischenbeschichtung:
Brillux  Ventilack Seidenglanz 172 oder gleichwertig

Schlussbeschichtung:
Brillux  Ventilack Seidenglanz 172 oder gleichwertig

Farbton: nach Angabe der Bauleitung
Menge: 25,000 m²

#### Abschnitt 13.07 Stundenlohnarbeiten

*Hinweis: Hinweis*
Stoffe oder Bauteile, Bauhilfs- und
Betriebsstoffe usw. werden zum Nachweis, nach den z.Zt. der Lieferung
gültigen Material-Tagespreisen,
vergütet.

Die Arbeitsberichte sind der Bauleitung innerhalb von 2 Werktagen zur
Anerkennung vorzulegen.

**13.07.0010 Maler - Geselle**
Menge: 20,000 Std
